# D-HHU 20.00 Techn. Infrastruktur Campus
Angebotsaufforderung (GAEB 90, DA83)
Währung: EUR
Auftraggeber: Bau- und Liegenschaftsbetrieb NRW

## LWL-Netz GMA
Datum: 12.03.26

*Hinweis*
1. Vorbemerkungen

*Hinweis*
1.1 Projektbeschreibung

Auf dem Campus der Heinrich Heine Universität
Düsseldorf (HHU), soll ein eigenständiges LWL-Datennetz
für Gefahrenmeldeanlagen errichtet werden. Das
Datennetz soll den kompletten Campus erschließen und
ist als Ringstruktur auszuführen.

Der Umfang beträgt im wesentlichen:
- Verlegung von ca. 10km LWL-Leitung
- Errichtung von 5 St 19 Zoll Standverteilern inklusive
LWL-Patchfeldern
- Errichten von 27 St 19 Zoll Wandverteilern inklusive
LWL-Patchfeldern
- Erstellung von ca. 5800 Spleißverbindungen.
- Messung des gesamten Netzes
- Demontage des vorhandenen Leitungsnetzes

1.1.1 Näheres zum Datennetz für Gefahrenmeldeanlagen
(DGMA)

Als Basis für die Vernetzung von ELA / SAA
(Elektroakustische Anlage / Sprachalarmanlage) und BMA
(Brandmeldeanlagen) wird ein diensteneutrales Datennetz
errichtet. Das Datennetz wird grundsätzlich in
Ringstruktur über den gesamten Campus aufgebaut. Als
Medium soll ein LWL-Singlemode-Kabel OS2 mit 48 Fasern
eingesetzt werden.

Der LWL-Ring wird zusätzlich durch Verbindungen
zwischen 19 Zoll Verteilern im Bereich des zentralen
Medienkanals ergänzt. Da für die Vernetzung einiger
Anlagen mehrere Ringe gebildet werden müssen, schafft
dies die Möglichkeit die Faserbelegung zu optimieren.
Der LWL-Ring wird in jedem Gebäude mit vorhandener ELA
/ SAA oder BMA aufgetrennt und mit 19 Zoll - Verteilern
verbunden. Aus den Verteilern ist wiederum ein LWL-
Breakoutkabel mit 4 Fasern zur jeweiligen Zentrale zu
verlegen. Das Breakoutkabel ist oberhalb der Zentralen
aufgerollt abzulegen. Das Einführen und Auflegen
erfolgt durch den jeweiligen Facherrichter.

Alle 19 Zoll Verteiler erhalten eine 230V
Spannungsversorgung. Dazu wird ein zusätzlicher FI/LS
in die nächst gelegene Ersatz-Netz-Verteilungen
montiert. Das Nachrüsten der Stromkreise und die
Verlegung der 230V Niederspannungsleitung, bis in den
Raum der neuen EDV-Verteiler, wird bauseits bzw. durch
den Rahmenvertragspartner ausgeführt. Die Endverlegung
in den EDV-VT (bis ca. 3m) erfolgt jedoch durch den AN.

Die Leitungsredundanz ist so auszulegen, dass im
Brandfall maximal ein Gebäude (mit ELA / SAA und BMA)
ausfallen kann. Um diese Redundanz zu erreichen sind
die Leitungen durch brandschutztechnisch getrennte
Bereiche zu führen. (z.B. auf unterschiedlichen
Etagen). Die Tiefbauarbeiten sind nicht Leistung des
AN. Der AN nutzt jedoch die Rohranlagen für die
Verlegung. Die neu zu errichtenden Leerrohrtrassen
werden in DN 110 mm ausgeführt. Mit dieser Maßnahme ist
nur ein Rohr je Weg zu belegen.

Das Gebäude 28.01 soll mit einer Stichleitung über ein
bestehendes Leerrohrsystem angebunden werden. Das
Rohrsystem ist insgesamt ca. 450m lang und bereits
belegt. Das längste Teilstück ohne Zugschacht ist hier
bis zu 90m lang.

Ansonsten erfolgt die Leitungsverlegung zu großen
Teilen (ca 90%) auf Bestandstrassen in den
Technikgeschossen (U2). Teilweise ist das öffnen und
wieder verschließen von bestehenden I30- Verkastungen
erforderlich. In einigen Teilbereichen ist auch das
Erstellen von neuer I30- Verkastung erforderlich. Diese
Leistungen sind durch den AN auszuführen.

Zwischen den 19 Zoll Verteilern sind die Leitungen an
einem Stück zu verlegen. Der Einsatz von Spließboxen,
ist nur im Ausnahmefall und in Abstimmung mit der
Bauleitung gestattet. Die Leitungslängen können hier
mehrere 100m betragen. Der AN hat mit ausreichend
Personal für eine schadfreie Verlegung zu sorgen. Beim
Verlegen in öffenltichen Bereichen, wie Fluren ist
darauf zu achen, dass dritte durch die Arbeiten nicht
gefährdet werden. Evtl. nötige Sperrungen sind mit den
Nutzer frühzeitig und eigenverantwortlich abzustimmen
und werden nicht gesondert vergütet.

In den Gebäuden sind einige Bereiche mit Schadstoffen
belastet. Daher können die Leitungen an diesen Stellen
nicht ohne weiteres in der Zwischendecke verlegt
werden. Für diese Bereiche wird durch den AG ein
Schadstoffgutachter beauftragt. Dieser legt die
notwendigen Maßnahmen fest. Der AN ist nicht für die
Beseitigung von Schadstoffen verantwortlich. Es kann
jedoch notwenig sein, dass in einigen wenigen Bereichen
Schutzkleidung wie z.B. Mundschutz und Einweg-Overals
getragen werden müssen. Die Schutzmaßnahmen werden
durch den AG festgelegt. Sollten darüberhinaus weitere
Maßnahmen erforderlich sein (z.B. Bohrungen in
schadstoffbelasteten Bereichen), werden diese durch ein
vom AG zu beauftragendes Fachunternehmen durchgeführt.
Der AN hat dem Fachunternehmen dann die Bohrpunkte
vorzugeben. Diese Arbeiten und evtl. notwendige
Schutzkleidung, werden nach tatsächlichem Bedarf bzw.
zum Stundennachweis vergütet.

1.1.2 Demontage bestehendes LWL-Netz

Das bestehende LWL- und Kupfernetz zur Vernetzung der
BMA und ELA/SAA, ist nach Errichtung und Umschaltung
auf das neue Netz, zurück zu bauen. Die Leitungen sind
zu verfolgen und aus den Kabelrinnen zu entfernen.
Brandschotts sind anschließend in Stand zu setzen. Da
diese Arbeiten erst nach vollständiger Umschaltung
aller Bestandsanlagen erfolgen kann, sind diese
Maßnahmen zeitlich versetzt als zweiter Bauabschnitt
geplant.

*Hinweis*
1.2. Allgemeines

Der Bieter hat sich vor der Kalkulation an Ort und
Stelle über Zustand und Platzverhältnisse der
Baustelle, die Zufahrtswege, sowie den vorhandenen
Installationen, Kabel- / und Trassenverläufe zu
informieren (Terminabstimmung mit der Bauleitung,
Kontaktdaten siehe oben). Spätere Einwände werden nicht
anerkannt.

Es werden nur Angebote in deutscher Sprache
berücksichtigt. Sämtliche Dokumentationen einschl.
Bedienungs- und Wartungsunterlagen sind in deutscher
Sprache zu erstellen, einschl. der kompl.
elektronischen Dokumentation.

Der Arbeitsablauf ist mit der Bauleitung rechtzeitig,
vor Ausführung abzustimmen.

Der AN hat keinen Anspruch auf die Bauüberwachung
seiner Leistungen durch den AG.
Der AN kann keinen Anspruch erheben, wenn der AG einen
Mangel erst zu einem späteren Zeitpunkt reklamiert.

Vertragsgrundlage ist die Vergabe- und Vertragsordnung
für Bauleistungen (VOB) Teil A und B. Teil C gilt in
soweit diese nicht den Beschreibungen des
Leistungsverzeichnisses widerspricht

*Hinweis*
1.3 Baubetriebliche Emissionen

Baulärm
Die besonderen Verhältnisse in der Universität sind zu
berücksichtigen, geräuschintensive Arbeiten sind vorher
mit der Bauleitung / dem Bau- und Liegenschaftsbetrieb
abzustimmen.
Das heißt: Bohr-/Stemmarbeiten etc. können immer nur in
der Zeit von 7:00 bis 9:00 Uhr und von 15:00 bis 18:00
Uhr sowie an Sa./So. durchgeführt werden.
Hierzu erforderlichen Maßnahmen und Abstimmungen sowie
Unterbrechungen der lärm- intensiven Arbeiten, die der
laufende Betrieb erfordert, werden vom AG nicht
gesondert vergütet, dies ist in die Einheitspreise mit
einzukalkulieren.

*Hinweis*
1.4 Abfälle und Reinigung der Baustelle

Der Auftragnehmer ist zur unverzüglichen Beseitigung
seines anfallenden Abfalls verpflichtet. Das Verbrennen
von Abfällen ist verboten. Die Abfälle sind getrennt
nach Abfallarten zur Beseitigung bzw. Wiederverwendung
zu lagern. Kommt der Auftragnehmer seiner Pflicht zur
unverzüglichen Abfallbeseitigung nicht nach, so behält
sich der Bauherr sein Recht zur Ersatzvornahme
einschließlich Schadensersatz und Aufrechnung vor.

Die Baustelle ist täglich besenrein zu reinigen.

Vom AN ist für alle Schränke und Verteilungen
(Lieferung AN) nach Fertigstellung aller Ausbaugewerke
eine Endreinigung (Innen und Außen) durchzuführen und
einzukalkulieren. Dies gilt auch für die
Verschmutzungen welche durch andere Gewerke erfolgt
sind.

*Hinweis*
1.5 Sicherheit und Gesundheitsschutz

Der AN wird ausdrücklich darauf hingewiesen, dass er
für schuldhaft herbeigeführte Unfälle haftet. Für die
gesamte Ausführungszeit hat der AN die gesetzlichen
Schutz- und Sicherheitsmaßnahmen einzuhalten und
Schäden gegenüber Dritten auszuschließen. Der AN haftet
für Schäden und Folgeschäden, die er verursacht hat.

Der AN oder seine Nachunternehmer, die durch die
Ausführung von Arbeiten oder durch die von ihnen auf
der Baustelle stationierten Geräte Gefahrenquellen
schaffen, haben zur Abwendung der Gefahren
entsprechende Sicherheitsmaßnahmen vorzusehen. Die
Gefahren sind durch sichtbare Gefahrenzeichen kenntlich
zu machen, ggf. zu beleuchten. Geräte und Einrichtungen
sind eindeutig so zu kennzeichnen, dass der jeweilige
Eigentümer erkennbar ist. Insbesondere sind giftige,
ölige, brennbare oder sonstwie toxische Substanzen so
zu lagern, dass eine Gefährdung Dritter sowie der
Umwelt (Boden, Grundwasser, etc.) ausgeschlossen ist.

Der Auftragnehmer ist verpflichtet, vor Beginn der
Arbeiten eine Gefährdungsbeurteilung gemäß den
geltenden gesetzlichen Vorschriften, insbesondere dem
Arbeitsschutzgesetz und der
Betriebssicherheitsverordnung, durchzuführen und zu
dokumentieren. Diese Beurteilung muss die spezifischen
Risiken der auszuführenden Tätigkeiten sowie die
Gegebenheiten am Einsatzort berücksichtigen.

Die Gefährdungsbeurteilung dient als Grundlage für die
Festlegung geeigneter Schutzmaßnahmen und die
Unterweisung der eingesetzten Mitarbeiter. Der
Auftragnehmer stellt sicher, dass alle Beschäftigten
entsprechend unterwiesen wurden und die festgelegten
Maßnahmen konsequent umsetzen.

Auf Verlangen ist die Gefährdungsbeurteilung dem
Auftraggeber zur Einsicht vorzulegen. Bei Tätigkeiten
mit erhöhtem Gefährdungspotenzial ist eine vorherige
Abstimmung mit dem Auftraggeber erforderlich. Darüber
hinaus ist ein verantwortlicher Ansprechpartner des
Auftragnehmers zu benennen, der während der gesamten
Ausführungsdauer als Kontaktperson zur Verfügung steht
und die Einhaltung der Schutzmaßnahmen überwacht.

Der Auftragnehmer verpflichtet sich zur engen
Abstimmung mit anderen vor Ort tätigen Firmen, um
gegenseitige Gefährdungen auszuschließen und einen
sicheren Arbeitsablauf zu gewährleisten

Die HHU verfügt über eigene Pandemie-Schutzvorgaben.
Zum Zeitpunkt der Erstellung dieses
Leistungsverzeichnisses, bestehen keine besonderen
Maßnahmen. Das Tragen eines Mund- und Nasenschutz oder
vergleichbare Maßnahmen sind jedoch kein Grund für
Nachforderungen. Der AN hat sich vor Arbeitsbeginn über
die akutellen Vorgaben zu informieren.

*Hinweis*
2. Projektbezogene Vorbemerkungen

Die beschriebenen Leitsungen sind in zwei
Bauabschnitten auszuführen. Der erste BA umfasst die
Neuerrichtung eines Datennetzes. Der zweite BA umfasst
die Demontage des alten Netzes. Zwischen der
Fertigstellung des 1.BAs und dem Baubeginn des 2.BAs
sind ca. 6 Monate für die Umschaltung aller Anlagen
vorgesehen. Dies ist in den Einheitspreisen ein zu
kalkulieren. Die Messungen und Revisionsunterlagen sind
bereits nach Abschluss des 1.BAs fertig zu stellen. Im
Bezug auf Brandschottungen ist eine Überarbeitung nach
dem 2.BA erforderlich.

Pläne:
Planunterlagen werden nach der Auftragsvergabe zur
Verfügung gestellt und sind Grundlage für die
Montageplanung. Die Pläne werden dem AN als pdf-Dateien
und dwg-Dateien übergeben.

Es wird darauf hingewiesen, dass die ausgeschriebenen
Maße "Circa-Maße" sind und lediglich als Grundlage für
die Angebotserstellung heranzuziehen sind. Das Aufmaß
ist vom Auftragnehmer vor Ort zu nehmen.
Einbautoleranzen sind zu berücksichtigen.

Zusätzlich sind die Anforderungen aus den aktuell
gültigen Technische Anschlussbedingungen (TAB) der HHU
zu berücksichtigen. Für die Qualitäten des Datennetzes
hat sich der AN insbesondere an den Beschreibungen aus
dem Modul 457 zu orientieren. (Bei Abweichungen zum
Leistungsverzeichnis, gilt im Zweifel das Höherwertige)
Die hieraus resultierenden Aufwände, wie z. B. die
Beschriftungen und Produktqualität ist in den
Einheitspreisen einzukalkulieren. Die TAB sind
auszugsweise dem Leistungsverzeichnis beigefügt.

2.1  Organisation:

2.1.1  Ausführungszeitraum:

Der Beginn der Arbeiten hat gemäß der
Vertragsunterlagen zu erfolgen. Der 1.BA ist nach 10
Monaten fertigzustellen. Der 2. BA kann etwa 6 Monate
nach Fertigstellung des ersten BA beginnen und ist nach
3 Monaten durch den AN fertigzustellen. . Mit Abgabe
eines Angebots verpflichtet sich der AN, die
aufgeführten Ausführungszeiten einzuhalten.

2.1.2 Terminplan:

Der AN hat für die Anpassung des Bauzeitenplanes durch
die Gesamtbauleitung eine Mitwirkungspflicht. Er muss
auf Anforderung die nötigen Informationen, wie z.B.:
Produktions- und Lieferzeiten bereitstellen.

2.1.3 Lage der Baustelle / Zufahrt / Anlieferung:

Die meisten Gebäude auf dem Gelände wurden im Jahre
1975 bis ca. 1980 erbaut und ist
in Massivbauweise als Stahlbeton-Skelettbau-System
erstellt worden.

Die Nutzung des Universitätsgebäudes besteht aus
Arbeits- und Gruppenräumen für Studenten,
Besprechungsräumen, Büros für Dozenten, Hörsäle,
Labore, Lager,
Werkstätten etc. und sind während der Bauphase im
Betrieb.

Universitätsbetrieb. Dieser Betrieb darf nicht durch
die Arbeiten beeinträchtigt werden.
Die Mitarbeiter der HHU üben gemäß der vorbeschriebenen
RAGA das Hausrecht aus und haben vollständige
Verfügungsgewalt im Hinblick auf die Einhaltung
Ordnung/ Sauberkeit und Zugänglichkeit. Bei
Nichteinhaltung der Hausregeln/ RAGA ist die HHU
berechtigt die ausführende Firma und deren NU vom Uni-
Gelände zu verweisen..

Angaben zum Grundstück (Campusplan liegt bei)

Gemeinde: Düsseldorf
Gemarkung: Stoffeln
Flur: 9
Flurstücke: verschiedene

Die Heinrich-Heine-Universität befindet sich in
Düsseldorf,
im Stadtteil Stoffeln und ist über die BA 46 zu
erreichen.

Zugangszeiten zum Gelände
Hauptzugang Regel: 07:00 Uhr 18:00 Uhr

Zugang
Der Zugang zur Baustelle erfolgt über das
universitätseigene Wegenetz.

In verschiedenen Stellen sind stellenweise Grünflächen
die mit Fahrzeugen nicht befahren
werden können. Sollte in Einzelfällen ein Befahren
nicht zu umgehen sein, sind entsprechen-de
Schutzmaßnahmen mit der Bauleitung abzustimmen. Diese
Schutzmaßnahmen werden nicht besonders vergütet.

Das Befahren der Magistrale (oberhalb des
Energiekanals) ist nur mit Fahrzeugen bis 7,5t
zugelassen. Des Weiteren ist jede Befahrung
arbeitstäglich beim Nutzer anzumelden. Dies ist in der
Kalkulation zu berücksichtigen und wird nicht separat
vergütet.

Parkmöglichkeiten bestehen auf den äußeren Parkplätzen
im Bereich des Unigeländes.
Übernachtungsunterkünfte (Wohnwagen oder Container)
sind auf dem Unigelände nicht zugelassen.

Verhalten auf dem Gelände
Einige Gebäude sind für Sanierungsmaßnahmen für den
Nutzer gesperrt. Unbefugten ist das Betreten der
Baustelle untersagt. Sollte der AN die Baustellen im
Rahmen seiner Tätigkeit betreten müssen, so muss er
sich im Vorraus bei der zuständigen Bauleitung
anmelden. Die Hinweis-und Warnschilder sind zu
beachten.

Straßennutzung
Die Haupterschließung der Liegenschaft erfolgt über die
Universitätsstr. Da es sich hierbei um die
Haupterschließung des Universitätsgeländes handelt,
darf der Verkehr hier grundsätzlich nicht
beeinträchtigt werden. Diese Straße steht nicht zur
Baustelleneinrichtung oder als Lagerfläche zur
Verfügung.
Durch den Baustellenbetrieb entstehende Verschmutzungen
der Straßen, sowie Beschädigungen der Verkehrs-und
Freiflächen durch Baufahrzeuge sind
grundsätzlich zu vermeiden. Verursachte Schäden sind
durch den AN zu tragen.

Fluchtwege
Flucht- und Rettungswege müssen immer freigehalten
werden. Sicherheitseinrichtungen dürfen nicht durch
Gegenstände der Baustelleneinrichtung versperrt werden.

Materialtransport
Alle größeren Transporte und unvermeidbare, auch
kurzzeitige Behinderungen auf den Universitätsstraßen,
sind mit der Geländeaufsicht abzustimmen. Hierzu gehört
auch die Anordnung der Baustelleneinrichtung. Es dürfen
nur materialliefernde Fahrzeuge das Unigelände
befahren.

Baustelleneinrichtung
Das Einrichten und Vorhalten der Baustelleneinrichtung
( Materialtransport, Schutzmaßnahmen,
Reinigungsarbeiten etc. ) für die Dauer der Arbeiten
wird nicht gesondert vergütet. Sofern nicht anders
Beschreiben ist dies ist in die Einheitspreise mit
einzukalkulieren.

Lagerung und Transport

Die liegenschaftsbedingten Erschwernisse wg. seiner
Abmessung für den Transport des Materials bis zur
Verarbeitungsstelle sind zu berücksichtigen.

Eine evtl. Gestellung von Hilfsmittel zur Beförderung
der Materialien
(z.B. Hubwagen, Handkarren.) kann nach Wahl des AN
erfolgen
und ist ebenfalls in die Einheitspreise
einzukalkulieren.

Verpackungen
In den Einheitspreisen sind die Kosten für die
fachgerechte Entsorgung bzw. Verwertung von
Verpackungen etc. enthalten.

Abstimmungen mit der Liegenschaft
Genererell sind alle Arbeiten täglich beim
Gebäudemanagement des Nutzers anzumelden. Wenn mit
Staubbildung zu rechnen ist, dann ist drauf zu achten,
dass die jeweilige Brandmelder ausgeschaltet und nach
Ende des Arbeitstages wieder eingeschaltet werden.
Liegenschaftsbezogene Abstimmungen sind stets an die
Objektüberwachung des AG zu kommunizieren, Zugang zu
den Hausanschlussräumen etc. haben mit dem technischen
Bediensteten der HHUD zu erfolgen. Nach Einweisung kann
für die meisten Bereiche arbeitstäglich ein Schlüssel
mit entsprechender Berechtigung ausgehändigt werden.

2.1.4 Energieversorgung:

-Baustrom und -wasser
Anschlußmöglichkeiten für Strom und Wasser sind in den
Gebäuden vorhanden.
Wenn für Bauarbeiten elektrische Betriebsmittel an die
vorhandene Gebäudeinstallation angeschlossen werden,
ist durch den AN ein tragbarer Baustromverteiler/-
kasten oder. ein separater Fehlerstromschutzschalter
(30 mA) für die Dauer der Arbeiten vorzuhalten und an
der Anschlussstelle zwischen Anschluss und Verbraucher
anzubringen. Sofern nicht anders beschrieben, wird dies
nicht gesondert vergütet.

Alle zum Einsatz kommenden elektrischen Geräte müssen
eine aktuelle Prüfung nach DGUV vorweisen, ansonsten
dürfen die Geräte nicht eingesetzt werden

-Baubeleuchtung:
Falls erforderlich, hat der AN die Baubeleuchtung für
seine Arbeiten zu stellen.

2.1.5 Sanitäreinrichtungen

Es können vorhandene Toiletten genutz werden.

2.1.6 Sozial- und Lagerräume

Sozial- und Lagerräume werden nicht zur Verfügung
gestellt. Der AN hat Container zu diesem Zwecke
aufstellen. Der Aufstellort auf dem Campusgelände wird
durch den Nutzer vorgegeben.

2.1.7 Baustellenumlage

wird nicht erhoben.

2.2 Sonstiges

Alle Montagearbeiten müssen von einer weisungsbefugten
Fachkraft (Bauleiter) kontrolliert werden. Diese
Fachkraft muss über alle Belange der Baustelle
informiert und bei Bedarf an Baubesprechungen (nach
Absprache), Aufmaßen, sowie bei der Übergabe anwesend
sein. Die Kosten hierfür sind in die Einheitspreise
einzukalkulieren. Die Kommunikationssprache ist
deutsch.

Für die Verlegung der LWL Leitungen ist die Baustelle
mit mindestens 2 Mitarbeitern zu besetzen. Die
Verlegung durch einen Mitarbeiter ist wegen der Gefahr
einer Leitungsbeschädigung nicht gestattet.

Der Energiekanal darf aufgrund der Arbeitssicherheit
ausschließlich mit mindestens 2 Personen betreten
werden.

Die Richtlinie für Arbeiten an Gebäuden und
Außenanlagen (RAGA) der HHU ist einzuhalten.
Unter anderem ist zu beachten, dass Arbeiten, bei denen
die Möglichkeit der Fehlauslösung eines Brandmelders
besteht, eine Arbeitstägliche Freigabe der HHU
erforderlich ist. Des Weiteren sind Arbeiten und
Abschaltungen an Bestandsanlagen nur nach Freigabe der
HHU gestattet. Der Aufwand für diese Abstimmungen ist
zu berücksichtigen.

Der AN ist verpflichtet, täglich Bautageberichte zu
führen. Die Bautageberichte müssen im Wesentlichen
folgende Angaben enthalten:
-  Anzahl und Name der Mitarbeiter,
-  Dauer und kurze Beschreibung der ausgeführten
Arbeiten,
-  Zahl und Art der eingesetzten Großgeräte,
-  Verbrauch beigestellter Stoffe und Bauteile,

Die Bautageberichte sind der örtlichen Fachbauleitung
spät. 14-tägig zu übergeben. Dieses gilt gleichermaßen
für Nachunternehmer die ggf. durch den AN eingesetzt
werden.

Die Mengen / Massen der Leistungsbeschreibung sind
entsprechend dem Stand der Planung ermittelt und können
nicht als Bestellgrundlage verwendet werden. Alle
Mengen / Massen, sowie erforderliche Maßangaben sind
durch den AN eigenverantwortlich vor Ort zu ermitteln.

Des Weiteren ist darauf zu achten, dass Geräte bzw.
Anlagenteile, die dem EMV-Gesetz unterliegen, eine CE-
Kennzeichnung aufweisen müssen, oder entsprechend
konform sind. Die Konformität ist entsprechend
nachzuweisen. Ansonsten dürfen diese Geräte nicht
eingesetzt werden.

Bei Unstimmigkeiten zwischen Leistungsbeschreibung und
Ausführungszeichnungen ist eine schriftliche
Rücksprache mit dem Projektverantwortlichen
vorgeschrieben.

Grundsätzlich sind alle zum Einsatz kommenden Fabrikate
mit der Bauleitung und dem AG abzustimmen.

Das ordnungsgemäße Einführen, Anschließen und
Verklemmen sowie sämtliches Klein-, Isolier-,
Dichtungs- und Befestigungsmaterial, etc. ist mit den
Einheitspreisen abgegolten.

Nach Auftragserteilung hat der Auftragnehmer sich
umgehend mit der Fachbauleitung in Verbindung zu
setzen, um die für das Bauvorhaben dringlichsten
Maßnahmen zu ergreifen.

Beschrieben sind voll funktionsfähige Anlagen, einschl.
der erforderlichen Schnittstellen. Mit den Anlagen sind
alle aufgeführten Funktionen zu realisieren.

*Hinweis*
3.1 Vorschriften und Bestimmungen

Bei Planung und Durchführung aller Leistungen sind die
einschlägigen Vorschriften und Bestimmungen
baurechtlicher Art zu beachten und ordnungsgemäß
umzusetzen.

Für die Ausführung der kompl. technischen Anlagen
gelten die aufgeführten Normen, Vorschriften und
Richtlinien in der neusten Fassung.

Die ausgeschriebenen Leistungen sind nach dem heutigen
Stand der Technik zu erstellen. Wesentliche Grundlagen
zur Planung und Ausführung bilden neben dem
abgeschlossenen Vertrag alle einschlägigen
Verordnungen, Bestimmungen und Erlasse sowie normative
/ technische Vorschriften und Richtlinien (in der
jeweils zur Angebotsabgabe gültigen Fassung).
Insbesondere:

-  die einschlägigen DIN und VDI-Regeln, DIN EN-
Normen, IEC Normen, die VDE-Richtlinien und
Bestimmungen und die anerkannten Regeln der Technik, TR
-  Vorschriften und Anlagen der örtlichen
Behörden
-  Geräte-Produkt und Sicherheitsgesetz GPSG
-  Landesbauordnung NRW und deren Richtlinien
und Verordnungen
-  Leitungsanlagenrichtlinie (LAR)
-  Technische Prüfverordnung, TprüfVO.
-  Arbeitsstättenverordnung /
Arbeitsstättenrichtlinie (ASR)
-  Unfallverhütungsvorschriften (UVV)
-  Betriebssicherheitsvorordnung
-  Berufsgenossenschaftliche Vorschriften für
Arbeitssicherheit und Gesundheitsschutz
-  (BGV, GR, BGG, GUV-V)
-  Richtlinie über Betriebsräume für elektrische
Anlagen (Elt. Bau VO)
-  AMEV Richtlinie
-  VDN Publikationen
-  EMV Normen
-  TAB des jeweiligen Energieversorgers
-  TAB der Feuerwehr

-  TAB HHU
-  Beschreibung der Energieversorgung HHU + UKD
-  Betriebshandbuch der HHU
-  Bezeichnungs- und Schildervorgaben der HHU
-  Muster Einweisungsprotokoll für alle
technischen Gewerke
-  Module 810 bis 885 der TAB
-  Betriebsanweisungen Bauschadstoffe
-  Brandschutzordnung der HHU
-  Richtlinie für Arbeiten an Gebäuden und
Außenanlagen (RAGA) der HHU
-  Baustellenrichtlinie der HHU
-  Baufeldübergabeprotokoll (mit
projektspezifischen Festlegungen)
-  Schnittstellenlisten Ersteinrichtung/ Bau
(SSL)

-  BLB NRW Vorgaben und Standards, insbesondere:
        o CAD/CAE-Richtlinie des BLB NRW
        o Bauschadstoffkataster des BLB NRW

Sämtliche oben genannten Vorschriften sind in der am
Tag des Vertragsabschlusses / der Auftragserteilung
gültigen Fassung maßgebend. Übergangsfristen von
älteren Fassungen finden keine Anwendung. Andere
Festlegungen müssen ausdrücklich in der
Leistungsbeschreibung getroffen werden.

Für die Ausführung der Montagearbeiten sind
insbesondere die Verarbeitungsrichtlinien und die
Montageanweisungen der Hersteller zu berücksichtigen.

Für die Berechnungen und Dimensionierungen von
Anlagenteilen sind die einschlägigen Vorschriften
zugrunde zu legen. Die aufgeführten Anlagenteile sind
ggf. systemspezifisch anzupassen.

Der Bieter hat sich vor Angebotsabgabe über alle
örtlichen Verhältnisse zu informieren und somit alle
evtl. Rückwirkungen in die Angebotspreise
einzukalkulieren.

*Hinweis*
3.2 Qualitätsanforderung

Mit den im Leistungsprogramm / Leistungsbeschreibung
enthaltenen Angaben über Art und Umfang der Leistung
gelten auch der Herstellungsvorgang und -ablauf bis zur
fertigen Leistung, unter Zugrundelegung der anerkannten
Regeln der Technik und der gesetzlichen und
behördlichen Vorschriften, als beschrieben. Die Anlagen
sind voll funktionstüchtig mit allen Verknüpfungen /
Schnittstellen auszuführen.

Die an die einzubauenden Materialien und an die
Ausführung der Montage gestellten
Qualitätsanforderungen sind in der
Leistungsbeschreibung / Leistungsprogramm einzeln
beschrieben. Aus Gründen der Lagerhaltung und für die
spätere Wartung und den Betrieb sind generell
einheitliche Betriebsmittel und Fabrikate einzusetzen.

Sämtliche Stahlteile von Anlagen und Geräten soweit
diese nicht verzinkt oder aus VA vorgesehen sind, sind
mindestens entrostet zu liefern und allseitig mit einem
Rostschutzanstrich zu versehen. Für den
Korrosionsschutz sind Anstrichstoffe nach DIN-
Gütebestimmung zu verwenden. Weiterhin sind alle
sichtbaren Stahlteile mit Vor- und Fertiganstrich in
einer RAL-Farbe nach Wahl des AG zu versehen, sofern
nichts anderes vorgegeben ist.

Auswahl und Montage des Befestigungsmaterials,
insbesondere von Deckendübeln, sind besonders
sorgfältig durchzuführen, so dass z. B. ein Lockern der
Dübel durch Vibration ausgeschlossen ist. Es darf nur
zugelassenes Befestigungsmaterial verwendet werden.

In Rettungswegen und bei Bauteilen, unter denen
Personen sich bewegen können, dürfen nur zugelassene
Dübel verwendet werden, welche vom staatl.
Materialprüfungsamt für den entsprechenden
Verwendungszweck zugelassen sind.

Werden Rohre, Kanäle und Leitungen durch Wände und
Decken durchgeführt, sind diese Durchführungen
abgestimmt auf verwendeten Komponenten und bauliche
Anforderungen schall- und wärmedämmend und
brandschutzgerecht, ggf. auch feuerbeständig,
auszuführen.

Die Ausführung / Auswahl von Kabel- und Leitungsanlagen
unterschiedlicher Gewerke hat jeweils zugelassen auf
die vorgesehenen / auszuführenden Verlegesysteme zu
erfolgen (z. B. Brandschutz, Funktionserhalt). Etwaig
erforderliche Mehraufwendungen sind einzukalkulieren
und werden nicht gesondert vergütet.

Bei der Montage von Tableaus, Schaltern, Abzweigdosen,
Geräten und sonstigen Anlagenteilen ist grundsätzlich
auf die einwandfreie Zugänglichkeit für Wartung,
Bedienung und notwendigen Auswechselungsarbeiten zu
achten.

Vorab gelieferte Anlagenkomponenten sind bis zur
Einbringung bzw. Montage vor Witterungseinflüssen,
Verunreinigungen, Beschädigungen und unbefugtem
Benutzen zu schützen. Die konstruktive Bearbeitung und
die Installation sind im Einklang mit den übrigen
Gewerken am Bau zu organisieren.

Alle Funktionsteile sind mit gravierten Kunststoff-
Bezeichnungsschildern einheitlich auszustatten.
Beschriftung wie nachfolgend beschrieben. Die Texte
sind in Deutsch, gedruckt (keinesfalls handschriftlich)
und dauerhaft zu erstellen. Gleiches gilt für
Abzweigdosen, Verteiler und Anlagenschränke. Die
Beschriftung erfolgt in Abstimmung und nach Vorgabe des
Nutzers. Die Beschriftungen sind in die Revisionspläne
zu übernehmen.

Gleiches gilt auch für Software-Updates und Upgrades.
Hierbei sind die zum Zeitpunkt der Inbetriebnahme
aktuellen Software-Release / Service-Packs zu
installieren. Technische Verbesserungsvorschläge sind
rechtzeitig dem AG mitzuteilen.

*Hinweis*
3.3 Leistungsumfang

Vom AN ist die vollständige Montageplanung zu erstellen
und zur Freigabe vorzulegen.

Änderungswünsche des AG (bis zur mängelfreien Abnahme),
die auf nicht erstellte Montagepläne zurückzuführen
sind, gehen zu Lasten des AN.

Die Ausschreibungsunterlagen sind als sich gegenseitig
ergänzendes Rahmenwerk zu betrachten. Im
Leistungsumfang des AN liegt die Koordination der
Schnittstellen zu dem von ihm zu errichtendem Bauwerk.

Mit der Angebotsabgabe erklärt der AN ohne weitere
Feststellung sein Einverständnis mit der vorgesehenen
Planung und übernimmt damit gleichzeitig für den
Auftragsfall volle Gewähr für die Einhaltung der
geltenden Vorschriften, Normen und Bestimmungen.

Die in den technischen Leistungsbeschreibungen und in
den Zeichnungen enthaltenen Dimensionen und
Leistungsangaben sind als Mindestwerte anzusehen.

Planungsunterlagen des AG

Vom AG werden im wesentlichen folgende Unterlagen zur
Verfügung gestellt und sind Vertragsbestandteil:
-  Leistungsbeschreibung (liegt dem AN mit der
Verdingungsunterlagen vor)
-  Brandschutzgutachten einschl. Anlagen,
Baugenehmigung und sonstige Gutachten,
-  Ausführungspläne
-  Schema und Übersichtspläne, Details und
Leitdetails, soweit diese vorliegen

Die vom AG übergebenen Pläne entsprechen dem Planstand
zum Zeitpunkt der Erstellung. Die gesamte
Montageplanung des Auftragnehmers muss dem neuesten
Stand der baulichen Gegebenheiten angepasst sein. Die
während der Bearbeitung und Ausführung notwendigen
Anpassungen, von Raumgegebenheiten, sowie sonstige
bauliche Änderungen, die nach der Aufstellung der
Leistungsbeschreibung vorgenommen werden, sind zu
berücksichtigen und in die Montageplanung zu
übernehmen.

Auf Grundlage v. g. Pläne und sonstigen Unterlagen sind
vom AN die endgültigen Montagepläne zu erstellen.
Hierzu gehören auch die Fortschreibung der vom AG
übergebenen Planunterlagen sowie sämtliche
weiterführenden Planunterlagen, wie beispielsweise
Aufbau- und Ansichtszeichnungen, Stromlaufpläne,
Klemmenpläne, Anlagenschema und Details, Druck- und
Wärmelastberechungen, Kurzschluss- und
Spannungsfallberechnungen, Beleuchtungsberechnungen,
Energiebilanz, Pflichtenheft der einzelnen Anlagen,
Funktionsmatrix, Datenpunktlisten, Einrichtungspläne
etc.. Diese Unterlagen sind sofort nach
Auftragserteilung zu erstellen und im Detail mit dem AG
abzustimmen.

Alle gewerkeübergreifenden Abstimmungen und Klärungen
sind vom AN eigenständig vorzunehmen und bei der
weiteren Planung zu berücksichtigen.

Hierzu gehören z. B. auch Aufstellungspläne für
Technikräume, elektrische Betriebsräume,
Technikzentralen, gewerkeübergreifende Abstimmungen
hinsichtlich Trassenführung, Koordination von
Deckenspiegeln oder die Erstellung von
Wandabwicklungen. Des Weiteren sind vom AN bei
Erfordernis Einrichtungs- und Möblierungspläne zu
erstellen. Dazu sind vom AN die notwendigen
Abstimmungen mit Nutzer, AG und mit allen beteiligten
Gewerken zu führen, um die entsprechenden
Planungsunterlagen erstellen zu können.

Weiter sind vom AN alle sonstigen Leistungen gemäß
Schnittstellenbeschreibung zu erbringen.

Der AG behält sich vor, jederzeit durch seine
Fachbauleitung an Ort und Stelle Einsicht in den Stand
der Planung, die Montagepläne zu nehmen, sowie sich die
Gewissheit über die Güte der Arbeiten zu verschaffen.

Anforderungen an die Planung des AN
Der AN erstellt eine vollständige, allumfassende
Montageplanung aller im Auftragsumfang befindlichen
Anlagen und legt diese dem Auftraggeber bzw. dessen
Beauftragten zur Durchsicht vor. Für alle vom AN zu
erstellenden Planunterlagen gelten die nachfolgend
angeführten allgemeinen Anforderungen:

-  die Übereinstimmung mit vertraglich
vereinbarten Leistungsinhalten
-  die sich aus der Leistungsbeschreibung
ergebenden Anforderungen
-  die einschlägigen Gesetze und Verordnungen,
Normen und Vorschriften
-  die Beachtung des allgemeinen Standes der
einschlägigen Wissenschaft, der allgemein anerkannten
Regeln der Technik, des Grundsatzes der
Wirtschaftlichkeit, der öffentlich-rechtlichen
Bestimmungen und der örtlichen Gegebenheiten.
-  die Beachtung aller zutreffenden
Verwaltungsvorschriften
-  die baurechtliche Abnahmefähigkeit

Abschaltbedingungen, Leistungsbilanzen, Abführung
Wärmelasten, Kabeldimensionierungen,
Gewichtsbelastungen, Selektivitätsberechnungen,
Trennungsabstandsberechnungen u. ä., sind im Rahmen der
Montageplanung, spät. im Rahmen der Revision, vom AN zu
erbringen.

Der AN ist verpflichtet, die notwendigen Abstimmungen
(Soft- und Hardware- Schnittstellen,
Protokollaustausch, Steuerung, Aufschaltung
Dokumentation, etc.) mit den anderen Gewerken
vorzunehmen. Die Ergebnisse sind in die Montageplanung
zu übernehmen.

Planungsumfang des AN:
Für alle auf der Grundlage der vorgenannten Pläne und
Unterlagen zur Ausführung der funktionsfähigen
Gesamtleistung ist die Montageplanung zu erstellen.
Darüber hinaus sind sämtliche Planungsleistungen gem.
VOB/ C DIN 18379 ff zu erbringen.

Bei Unstimmigkeiten zwischen Leistungsbeschreibung und
Ausführungsunterlagen ist umgehend eine schriftliche
Rücksprache mit der Fachbauleitung vorgeschrieben.

Dem AG sind vom AN 2 Sätze Montagepläne (soweit nicht
anders festgelegt) einschl. Schalt- und Detailplänen,
Berechnungen und Anlagendimensionierungen sowie sonst
notwendigen Darstellungen mind. 1 x farbig angelegt,
zur Verfügung zu stellen. Alle Pläne sind zusätzlich in
digitaler Form als .PDF und .dwg vom AN im bauseits
gestellten Projektraum hochzuladen. Dabei ist der BLB-
Zeichenstandard einzuhalten. Diese sind unter:
https://www.blb.nrw.de/service/service-fuer-
auftragnehmer/standards-erlasse-und-regelungen
abzurufen.

Die Verantwortung und Haftung des Auftragnehmers wird
durch den Sichtvermerk der Montage- und
Detailzeichnung, durch die Beauftragten des
Auftraggebers nicht eingeschränkt. Die Montagepläne
sind ständig auf dem neusten Stand zu halten.
Abweichungen und Änderungen sind der Fachbauleitung
unverzüglich bekannt zu geben. Es ist Aufgabe des
Auftragnehmers, dafür zu sorgen, dass der AG jederzeit
über aktuelle Zeichnungen verfügt.

Im Rahmen der Montageplanung sind die zur Ausführung
benötigten Mengen eigenverantwortlich zu ermitteln.

Folgende Montagepläne sind vom AN mindestens zu
erstellen:

-  Detailzeichnungen für Zentralen,
Steigepunkte / Schächte, Installationsschwerpunkte und
sonstige Details mindestens Maßstab 1 : 20.
-  Grundrißpläne mit Eintragung der
Zentralen, Trassenführungen, Installationen, Verteiler,
Leuchten usw. , mind. Maßstab 1:50
-  Detailzeichnungen über Konstruktion und
den Aufbau von Anlagenteilen wie z. B. Verteiler,
besondere Einbausituationen mit Eintragungen aller
technischen Werte und Konstruktionsmerkmale.
-  Funktionsschematas mit Angaben über
Funktionsweise, Leistung und Dimensionierung der Anlage
bzw. der Kabelverbindungen
-  Stromlaufpläne

Planfreigabe / Plananerkennung
Alle vom AN erstellten Planunterlagen, Nachweise,
Berechnungen und sonstige für die Ausführung relevanten
Unterlagen sind vom AN selber eigenverantwortlich zu
koordinieren, zu prüfen und dem AG zur Sichtung
vorzulegen.

Der AG behält sich eine Prüfung und Kommentierung der
vom AN erstellten Montagepläne im Rahmen seines Rechtes
auf Mängelrügen während der Planungs- und Bauphase vor.

Alle Werk- und Montagepläne sind dem AG rechtzeitig zur
Sichtung und Kommentierung vorzulegen.

*Hinweis*
3.4 Bemusterungen

Auf Verlangen des AG hat der AN kostenlos Muster zur
Verfügung zu stellen. Muster bzw. Anlagenteile sind so
rechtzeitig zu bemustern, dass dem AG / Nutzer genügend
Zeit zur Entscheidung verbleibt. Dies gilt auch für die
Bemusterung von Leuchten, Schaltern, Tableaus, etc..
Sichtbare Anlagenteile sind immer zur Bemusterung
vorzulegen.

Durch den AG angeforderte Muster sind durch den AN
kostenlos (leihweise, ohne Vergütung), für die Dauer
der Bemusterung, zur Verfügung zu stellen. Der AG kann
das Muster im Auftragsfall zu Kontroll- und
Vergleichszwecken bis zur Abwickelung des Auftrages
(Bauende) zurückbehalten. Auf Aufforderung des AG sind
die Muster zur Bemusterung in funktionsfähiger
Ausführung zu montieren.

Bemusterungen für sonstige Bauteile, die der AN vor
Ausführung vorstellen möchte, ohne vertragliche
Verpflichtung, sind möglich und können im Rahmen der
Baudurchführung vereinbart werden.

Grundsätzlich sind alle zum Einsatz kommenden Fabrikate
mit dem AG und der Fachbauleitung abzustimmen.

*Hinweis*
3.5 Aufmaße und Abrechnung

Der Anspruch auf die Schlusszahlung wird alsbald nach
Prüfung und Feststellung fällig, spätestens innerhalb
von 50 Tage (eine verlängerte Frist) nach Zugang der
Schlussrechnung ausdrücklich hiermit vereinbart.
Sämtliche Leistungen sind in der Abrechnung mittels
Aufmaßen in Lage und Umfang nachzuweisen. Für die
Abrechnung sind kostenfrei Aufmaßpläne auf der Vorlage
des Ausführungsplanes mittels Planausschnitten und
entsprechenden Eintragungen der Positionsnummern und
des LV-Kurztextes im Maßstab 1 : 500 oder größer zu
erstellen.

Vor Rechnungsstellung sind alle einbezogenen Aufmaße
der Bauleitung vorzulegen und bestätigen zu lassen.
Leistungen zu denen kein, durch die Bauleitung,
gegengezeichneter Nachweis vorhanden ist, dürfen nicht
abgerechnet werden. Die Freigabe der Aufmaße soll
innerhalb von 10 Werktagen erfolgen.

*Hinweis*
3.6 Fertigstellung und Inbetriebnahme der Anlage

Funktionsprüfung / Funktionstest
Vor der Einweisung, Schulung oder Abnahme hat die
fertige Inbetriebnahme und der Funktionstest aller
Anlagen zu erfolgen.

Die Inbetriebnahme / Funktionstest ist dem AG
schriftlich anzuzeigen. Der AG oder seine
Fachbauleitung behält sich das Recht vor an der
Inbetriebnahme / Funktionstest teilzunehmen. Dies gilt
insbesondere wenn Messungen durchgeführt oder
Schnittstellen getestet werden. Inbetriebnahmen /
Funktionstests welche nicht rechtzeitig mit dem AG
schriftlich abgestimmt wurden müssen ggf. auf Kosten
des AN kompl. wiederholt werden.

Im Rahmen der Funktionsprüfung / Funktionstest hat der
AN alle Funktionen seiner Anlage, einschl. der
möglichen Störungen, Ausfälle, Ansteuerungen oder
Umschaltungen, zu prüfen und schriftlich zu
dokumentieren. Die Ausführung der schriftliche
Dokumentation ist mit dem AN rechtzeitig abzustimmen.

*Hinweis*
3.7 Einweisung von Systemen und Anlagen

Einweisung:

Einweisungen erfolgen vor Ort anhand der fertig
gestellten Systeme und Anlagen und vorheriger
Abstimmung und Freigabe durch den AG / Fachbauleitung.
Für die Einweisungen sind die entsprechenden Termine
rechtzeitig mit dem AG / Fachbauleitung abzustimmen.
Hierzu ist eine Liste zu erstellen in der alle
Einweisungstermine (für alle Systeme und Anlagen) als
Vorschlag aufzuführen sind. Für jede Einweisung
(anlagenweise) ist ein schriftliches Protokoll
anzufertigen und von allen Beteiligten unterschreiben
zu lassen. Im Wesentlichen muss das
Einweisungsprotokoll folgende Daten enthalten:

-  Datum der Einweisung
-  Grundvoraussetzungen für die Einweisung
-  Wesentlicher Inhalt der Einweisung
-  Personenkreis der eingewiesen wurde
(leserlich)
-  Unterschrift der eingewiesenen Personen.

Grundlage für die Abnahme von Anlagen ist die
durchgeführte Einweisung des Nutzers. Der AG behält
sich vor die Abnahme zu verweigern, wenn eine
vollständige Einweisung des Bedienpersonals nicht
durchgeführt wurde. Dies gilt insbesondere bei
sicherheitstechnischen Anlagen.

Nach einer erfolgten Einweisung muss die eingewiesene
Person in der Lage sein:
-  das System / Anlage kompl. zu bedienen
-  Fehler des System zu erkennen und kleinere
Fehler zu beheben

Der AN kann nicht davon aus gehen, dass zum Zeitpunkt
der Montage / Einrichtung / Inbetriebnahme, durch den
Systemtechniker des Herstellers, die einzuweisenden
Personen bereits zur Verfügung stehen. In der Regel
sind Einweisungstermine sep. Termine. Es ist in jedem
Fall sicherzustellen, dass zur Einweisung der
entsprechend qualifizierte Systemtechniker zur
Verfügung steht, der das System / Anlage entsprechend
eingerichtet bzw. in Betrieb genommen hat.

Entsprechend den einzelnen Systemen sind
Kurzanweisungen anzufertigen. Diese Kurzanweisungen
enthalten die wichtigsten, auf die spez. beim Nutzer
eingerichteten Anlagen, Kurzabläufe,
Einrichtungsparameter etc.. Allgemeine Unterlagen
werden nicht anerkannt. Die Unterlagen sind jedem
Teilnehmer der Einweisung auszuhändigen. Die Übergabe
wird durch die Unterschrift für die Einweisung
dokumentiert.

Wiederholungen von Einweisungen werden durchgeführt
wenn:
-  diese vertraglich als zusätzliche Leistung
abgefordert wurde,
-  die Einweisung nachweislich nicht
ordnungsgemäß bzw. erfolgreich durchgeführt wurde,
-  die Einweisung nicht mit allen abgestimmten
Personen durchgeführt wurde
-  nicht das das des Einweisungsprotokoll der
HHU gemäß beigefügter Anlage verwendet wurde

*Hinweis*
3.8 Abnahmen

Bautechnische Abnahmen / TÜV- oder Sachverständigen
Abnahmen:

Nicht erforderlich.

Abnahmen durch AG / Nutzer:
Vor der Gesamtabnahme durch den Auftraggeber müssen die
Anlagen gemessen, werden. Die Abnahmeprüfungen einschl.
Funktionsprüfungen / Funktionstest, sowie
Schnittstellentests müssen durchgeführt und das
Bedienungspersonal des Bauherrn hinsichtlich Funktion,
Bedienung und Wartung eingehend und rechtzeitig
eingewiesen werden.

Werden fertiggestellte Anlagenteile im Zuge des
weiteren Ausbaues durch abgehängte Decken oder
Vormauerungen verdeckt und sind die Anlagenteile zum
Zeitpunkt der Inbetriebnahme und Einregulierung nicht
mehr oder nur erschwert zugänglich, müssen in diesen
Bereichen vorab Protokolle über den Bautenstand
durchgeführt werden. Diese Begehungen sind durch den
Auftragnehmer rechtzeitig anzuzeigen.

Über die Abnahme ist ein Protokoll anzufertigen,
etwaige Mängel sind aufzunehmen und innerhalb von 15
Werktagen (wenn nicht anders festgelegt) zu beseitigen.
Bei schwerwiegenden Mängeln wird die Abnahme bis zur
Beseitigung verweigert. Die Abnahme ist dann neu
anzumelden.

Ist trotz schriftlicher Meldung der Abnahmebereitschaft
die Anlage nicht in einem einwandfreien technischen
Zustand und somit eine neue Kontrolle und Überprüfung
erforderlich, so können die hierdurch entstehenden
Kosten von der Schlussrechnung des AN abgesetzt werden.

Sollte der AN seine Arbeiten oder Revisionsunterlagen
nicht fristgerecht fertig stellen, welches eine Abnahme
verhindern würde,. so behält sich der AG vor, bereits
installierte Anlagenteile in Benutzung zu nehmen,
sofern er dies für erforderlich hält. Dies stellt keine
konkludente Abnahme da. Die Gewährleisutng beginnt
somit erst nach Abnahme des fertigen Gesamtsystemes.

*Hinweis*
3.9 Revisionspläne, Projektdokumentation und Nachweise

Siehe- Dokumentationsrichtlinie/ Anlage 811 - Vorgaben
für Revisionsunterlagen der HHU - Ordnergruppe 1

Hierzu gehören u.a. sämtliche Datenblätter der
eingesetzten Komponenten (kenntlich gemacht welche
Ausführung im jeweiligen Bauvorhaben eingesetzt wurde),
alle Strang- und Übersichtsschemata, alle
Installationspläne im Format 1:50, alle Detail- und
Schnittdarstellungen sowie eine Funktions- und
Anlagenbeschreibung.

Allgemeines zur Erstellung der Revisionspläne und
Anlagendokumentation

Die Ausführung der Unterlagen hat ausschließlich in
deutscher Sprache zu erfolgen, dies gilt insbesondere
für Bedienungsanleitungen und
Herstellerdokumentationen.

Alle Unterlagen sind dem AG, wenn nichts anderes
vereinbart ist, spätestens zur Abnahme zu übergeben.
Rechtzeitig zu den Vorbegehungen bzw.
Funktionsprüfungen von Anlagen sind die
Revisonsunterlagen mind. 1-fach als Vorabzug zur
Prüfung zu übergeben.

Die geprüfte Projektdokumentation zur Abnahme bzw.
Übergabe, in der geforderten Anzahl, dem AG komplett
geheftet und in beschrifteten Ordnern zu übergeben.

Die fertiggestellte und übergebene Projektdokumentation
ist eine Voraussetzung zur VOB-Abnahme der Leistung.

Die zu übergebenen Unterlagen müssen den AG in die Lage
versetzen, die Gesamtanlage eigenverantwortlich,
dauerhaft zu betreiben, zu warten und instand zu setzen
/ halten.

Die Projektdokumentation ist dem AG als Vorabzug
bereits 1 Monat vor Fertigstellung (rechtzeitig zu den
Funktionstests, Vorbegehungen von Anlagen)
einzureichen. Bei Durchführung von Funktionstests muss
mind. ein Vorabzug der entsprechenden Unterlagen
vorliegen. Im Zuge der Übergabe sind alle Unterlagen,
mit Inhaltsverzeichnis, beschrifteten Trennblättern, in
beschrifteten Ordnern, in endgültiger Fassung, 2 fach
in Papierform sowie 2 fach auf CD / DVD (digitale
Anlagendokumentation), zu übergeben (wenn keine anderen
Vorgaben). Die Ausführungsform und Inhaltsverzeichnis
der Dokumentation ist rechtzeitig mit dem AG
abzustimmen. Dies gilt insbesondere für Ordner,
Ordnerfarben, Ordnerbeschriftung, sowie
Inhaltsverzeichis.

Die Revisionspläne sind mittels CAD zu erstellen und
zusätzlich zu den Papierplänen auf Datenträger zu
übergeben. Gleiches gilt auch für Programme und
Programmierungen, sowie systemspezifische
Schnittstellen die für das Projekt gefertigt werden.
Datenformate sind nach Vorgabe des AG zu verwenden.

Zusätzlich zur Projektdokumentation sind die sonstige
Unterlagen (z. B. Beschreibungen, Datenblätter,
Berechnungen Messungen, Dokumente, Prospekte etc.)
mind. im pdf.-Format, zusätzlich auf Datenträger zu
übergeben.

Die endgültige Dokumentation darf keine
handschiftlichen Eintragungen mehr enthalten. Sie muss
den letzten Stand der Architektenpläne und Errichtungen
enthalten. Weiter sind alle aktuellen Softwarestände,
Programmierungen und die aktuellen Einstellparameter
mit der Anlagendokumentation zu übergeben.

Änderungen die sich im Rahmen der Ausführung ergeben,
sind vom AN in den Plänen entsprechend zu übernehmen,
zu ergänzen, bzw. der aktuelle Planstand im CAD-System
zu hinterlegen.

Wenn vorhandene Anlagenteile / Geräte / Steckdosen
(Fremdanlagen) mit aufgeschaltet werden, so sind diese
entsprechend mit in die Revisionsunterlagen
aufzunehmen, so dass nach Abschluß der Baumaßnahme eine
komplette Dokumentation vorliegt. Dies gilt auch für
Fremdeinspeisungen wie z. B. Verteilerbezeichnungen und
Stromkreisnummern.

Als Revisionsunterlagen gelten alle vom AN erstellten
oder weiterbearbeiteten Planunterlagen, wie Werkstatt-
und Montagepläne sowie alle Berechnungen, Nachweise,
Abnahmen, sonstige Bestandsunterlagen wie Wartungs- und
Pflegeanweisungen mit Checklisten über die bei der
Wartung anfallenden Arbeiten und ihre Zeitabstände,
Gebrauchs- und Bedienungsanleitungen, Messprotokolle,
Regelschemata, Stücklisten, Stromlaufpläne,
Herstellerhinweise, usw. sowie alle in den einzelnen
Kapiteln der Leistungsbeschreibung besonders
angesprochenen Unterlagen sind in die
Projektdokumentation einzuordnen. Hierzu gehören auch
die eingesetzte Software, Programme, Einstellungs- und
Parametrierungslisten, erworbene Lizenzen etc..

Revisionspläne und Projektdokumentation

Revisionspläne sind für alle Anlagen zu erstellen.

In Abstimmung mit der Bauleitung sind für die
Erstellung der Revisionspläne getrennt Starkstrom- und
Fernmeldetechnische Pläne zu erstellen. Hierbei ist
eine detaillierte Abstimmung der beteiligten Gewerke
(Starkstrom / FIA) erforderlich. Insbesondere ist
darauf zu achten, dass alle gefertigten und übergebenen
Pläne keine alten, nicht mehr gültigen, oder falschen
Eintragungen anderer Gewerke enthalten. Weiter dürfen
Eintragungen / Darstellungen eines anderen Gewerks
keine Installationen oder Anmerkungen anderer Gewerke
verdecken. Ziel ist eine gemeinsame Revisionsdatei mit
den Eintragungen aller Gewerke, auf unterschiedlichen
Layern, anzufertigen. Für den Ausdruck in Papierform
sind die entsprechenden Layouts zu fertigen, so dass
getrennte Planunterlagen Starkstrom / FIA vorgelegt
werden können. Hierzu ist eine rechtzeitige Abstimmung
aller beteiligten Gewerke erforderlich. Zur Prüfung der
Eintragungen haben alle AN's einen gemeinsamen Vorabzug
zu fertigen in dem alle Gewerke in einem Layout
ausgedruckt werden (Crash-Plan).

Weiter ist zu beachten, dass Änderungen bei der
Mängelbeseitigung, die Auswirkungen auf die
Plandarstellung haben, in dem endgültigen Revisionsplan
enthalten sein müssen.

Alle Verbindungs- / Abzweigdosen müssen zugänglich
montiert werden. Die Lage der Verbindungs- /
Abzweigdosen (ausserhalb von Technikräumen, AP-Montage)
ist in den Revisionsunterlagen lagerichtig
darzustellen.

Zusätzlich zur v. g. Anlagendokumentation sind vom AN
für alle Bedienstellen von Zentralen, Verteilern,
Tableaus, etc. Kurzbedienungsanweisungen in laminierter
Ausführung zu hinterlegen. Ausführung der
Kurzbedienungsanweisung in Abstimmung mit dem Nutzer.

In allen Schaltschränken und Verteilern sind aktuelle
Verteiler- und Klemmenpläne (ohne
handschriftlicheEintragungen) zu hinterlegen. Hierzu
sind an geeigneter Stelle Plantaschen zu montieren.

Nachweise:

Durch den AN sind folgende Unterlagen auf Anforderung
durch den AG vorzulegen und der Projektdokumentation
beizufügen:

-  Fachunternehmerbescheinigung
-  Fachbauleitererklärung
-  Zulassungen und Materialbescheinigungen
-  Prüfbescheiningung über Kabeltrassen mit
Funktionserhalt, einschl. Übereinstimmungserklärung
-  Bescheinigung über die sachgerechte
Ausführung der Anlage
-  Nachweis / Bescheinigung über das
ordnungsgemäße Erstellen von Brandschottungen,
Brandschutzverkastungen etc. gemäß Herstellerangaben,
einschl. der amtlichen Nachweise, sowie der
Übereinstimmungserklärung,
-  Mess- und Prüfprotokolle

Fotodokumentation:
Für die Gesamtmaßnahme ist eine digitale
Fotodokumentation über die gesamte Bauzeit mit
wöchentlich mindestens 36 Aufnahmen von ausgewählten
Standorten zu erstellen. Hier sind die
unterschiedlichsten Ausführungen der gesamten
Bauarbeiten zu dokumetieren.

Mit der Bauleitung ist rechtzeitig abzustimmen was und
welche Montagearbeiten im Rahmen der Fotodokumentation,
durch den AN, sinnvoll erfaßt werden sollen. Die
entsprechenden Fotos sind nach Vorgabe der Bauleitung
zu beschriften und im Datenformat monatlich an die
Bauleitung zu übergeben. Alle Fotos sind entsprechend
der Gesamtdokumentation beizufügen.

Materialübergabe:
Für alle an den Nutzer zu übergebenen Materialien /
Schlüssel wie z. B. Schaltschrankschlüssel,
Warnschilder etc. ist eine entsprechende Aufstellung zu
erstellen. Die Aufstellung beinhaltet die Anzahl,
Komponenten-/ Gerätebeschreibung Fabrikat und Typ. Mit
Übergabe der Komponenten / Geräte ist die Aufstellung
dem AG vorzulegen. Die Materialübergabeprotokolle sind
unterschrieben der Projektdokumentation beizufügen.

*Hinweis*
4. Schnittstellenbeschreibungen

Nachfolgend sind die wesentlichen Schnittstellen zu den
anderen am Bau beteiligten Gewerke aufgeführt. Der AN
wird im folgenden als AN-DGMA beschrieben. Nicht im
Detail benannte Gewerke sind analog zu den aufgeführten
Schnittstellenbeschreibungen auszuführen.

Für die nachfolgenden Gewerke und Nutzer sind folgende
Schnittstellen zu beachten:

-  Brandmeldeanlagen (AN BMA)
-  Sprachalarmierungsanlagen und ELA (AN
SAA/ELA)
-  Stromversorgung (AN ELT)
-  Gefahrenmanagementsystem (AN GMS)
-  Nutzer

*Hinweis*
4.1 Spannungsversorgung (AN DGMA, AN ELT)

Nachfolgend sind die wesentlichen Schnittstellen zur
Spannungsversorgung aufgeführt. Nicht besonders
erwähnte Leistungen sind analog zu der aufgeführten
Schnittstellenbeschreibung auszuführen.

AN ELT
Der AN ELT ergänzt die Bestandverteilungen um die
notwendigen Stromkreise und verlegt die
Niederspannununsleitung von der jeweiligen Verteilung
bis in den Raum des späteren EDV-Verteilers und legt
diese mit ausreichend Reservee ab. Die Leitung ist
provisorisch zu isolieren und mit dem zugehörigen
Stromkreis zu beschriften. Nach Anschluss an den
Datenverteiler durch den AN DGMA sind die neuen
Stromkreise Messtechnisch durch den AN ELT zu
überprüfen.

AN DGMA:

Der AN DGMA errichtet seine Datenverteiler, führt die
Niederspannungsleitung und Erdungsleitungen ein und
schließt diese an.

Dokumentation:

Die Stromkreisbezeichnungen sind in die Dokumentation
des AN DGMA zu übernehmen.

Die aufgeführten Aufwendungen sind durch die einzelnen
Gewerke entsprechend einzukalkulieren.

*Hinweis*
4.2 Brandmeldeanlagen (AN DGMA, AN BMA)

Nachfolgend sind die wesentlichen Schnittstellen zu den
Arbeiten an Brandmeldeanlagen aufgeführt. Nicht
besonders erwähnte Leistungen sind analog zu der
aufgeführten Schnittstellenbeschreibung auszuführen.

AN DGMA:

Der AN DGMA errichtet das LWL-Datennetz inklusive aller
Verteiler. Der AN DGMA patcht alle LWL-Verbindungen zum
Ende seiner Arbeiten zu Ringen zusammen und misst die
gesamte Übertragungsstrecke über alle Fasern. Der AN
DGMA legt auch das LWL-Breakoutkabel zur jeweilgen BMA
und legt dies oberhalb der BMA aufgerollt ab. Gleiches
gilt für sonstige Netzwerkleitungen.

AN BMA:

Der AN BMA übernimmt die aufgerollte Leitung und führt
diese in seine Zentrale ein. Er legt die Leitungen auf
und verbindet Sie mit seinen Komponeten. Der AN BMA
fügt seine BMAs in das DGMA ein. Dazu passt er die
Patchverbindungen gemäß Planunterlagen in den
jeweiligen Verteilern an.

Dokumentation:

Die Dokumentation des Leitungsnetzes durch den AN DGMA
ist durch den AN BMA zu übernehmen und fort zu
schreiben.

Die Übergabe der Dokumentation erfolgt in Papierform
geheftet in einem Ordner, sowie digital im Datenformat
(DWG und PDF).

Die aufgeführten Aufwendungen sind durch die einzelnen
Gewerke entsprechend einzukalkulieren.

*Hinweis*
4.3 Sprachalarmierung und ELA (AN DGMA, AN SAA/ELA)

Nachfolgend sind die wesentlichen Schnittstellen zu den
Arbeiten an Sprachalarmierung und ELA aufgeführt. Nicht
besonders erwähnte Leistungen sind analog zu der
aufgeführten Schnittstellenbeschreibung auszuführen.

AN DGMA:

Der AN DGMA errichtet das LWL-Datennetz inklusive aller
Verteiler. Der AN DGMA patcht alle LWL-Verbindungen zum
Ende seiner Arbeiten zu Ringen zusammen und misst die
gesamte Übertragungsstrecke über alle Fasern. Der AN
DGMA legt auch das LWL-Breakoutkabel zur jeweilgen
SAA/ELA und legt dies oberhalb der BMA aufgerollt ab.
Gleiches gilt für sonstige Netzwerkleitungen.

AN SAA/ELA:

Der AN SAA/ELA übernimmt die aufgerollte Leitung und
führt diese in seine Zentrale ein. Er legt die
Leitungen auf und verbindet Sie mit seinen Komponeten.
Der AN SAA/ELA fügt seine SAA/ELAs in das DGMA ein.
Dazu passt er die Patchverbindungen gemäß
Planunterlagen in den jeweiligen Verteilern an.

In einigen EDV-Verteilern müssen aktive Komponten der
SAA/ELA eingebaut werden. Diese Arbeiten werden
komplett durch den AN SAA/ELA ausgeführt. Die
notwendigen Installationsleitungen vom EDV-Verteiler
zur jeweiligen SAA/ELA sind ebenfalls durch den AN
SAA/ELA zu verelgen und anzuschließen.

Dokumentation:

Die Dokumentation des Leitungsnetzes durch den AN DGMA
und der AN BMA ist durch den AN SAA/ELA zu übernehmen
und fort zu schreiben.

Die Übergabe der Dokumentation erfolgt in Papierform
geheftet in einem Ordner, sowie digital im Datenformat
(DWG und PDF).

Die aufgeführten Aufwendungen sind durch die einzelnen
Gewerke entsprechend einzukalkulieren.

*Hinweis*
4.4 Gefahren Managementsystem (GMS) (AN DGMA, AN GMS)

Nachfolgend sind die wesentlichen Schnittstellen zu den
Arbeiten am Gefahrenmanagementsystem aufgeführt. Nicht
besonders erwähnte Leistungen sind analog zu der
aufgeführten Schnittstellenbeschreibung auszuführen.

AN DGMA:

Der AN DGMA errichtet das Datennetz inklusive aller
Verteiler. Der AN DGMA patcht alle LWL-Verbindungen zum
Ende seiner Arbeiten zu Ringen zusammen und misst die
gesamte Übertragungsstrecke über alle Fasern. Der AN
DGMA legt auch das Netzwerkleitungen zwischen GMS-
Server und den späteren Bedienplätzen

AN GMS:

Der AN GMS baut seine Server-Komponenten in den
jeweiligen EDV-Verteiler in Geb. 23.40 und 21.01 ein
und verbindet diesen mit den entsprechenden
Netzwerkschnittstellen. Er stellt die zum GMS gehörigen
Bedienplätze an den vorgesehenen Stellen auf und
verbindet diese mit den, durch den AN DGMA gelegten,
Netzwerkleitungen.

ANs BMA:

Die ANs für die Erweiterung der jeweigen
Brandmeldeanlagen bauen Ihre Schnitstellen zum GMS
gemäß Leistungsbeschreibung auf. Sie müssen alle
notwendigen Lizenzen, Passwörter und Unterlagen, die
der AN GMS für seine Inbetriebnahme benötigt
bereitstellen. Die Inbetriebnahme und das testen der
Schnittstellen erfolgt durch die AN BMA und den AN GMS
im 1:1. Dies ist in den Einheitspreisen zu kalkulieren.

Dokumentation:

Die Dokumentation des Leitungsnetzes durch den AN DGMA,
der AN BMA und der AN SAA/ELA ist durch den AN GMS zu
übernehmen und fortzuschreiben.

Die Übergabe der Dokumentation erfolgt in Papierform
geheftet in einem Ordner, sowie digital im Datenformat
(DWG und PDF).

Die aufgeführten Aufwendungen sind durch die einzelnen
Gewerke entsprechend einzukalkulieren.

*Hinweis*
5. Technische Anforderungen

Nachfolgend sind die Technischen Vorbemerkungen für die
Ausführung aller beschriebenen Leistungen aufgeführt.
Diese sind allgemein gültig und übergeordnet zu
berücksichtigen und die beschriebenen Anforderungen
einzukalkulieren.

Der AN ist verpflichtet unmittelbar nach
Auftragserteilung die Lieferzeiten der ausgeschriebenen
Materialien zu prüfen und mit den vorgesehenen
Montagezeiträumen abzustimmen. Er ist für die
rechtzeitige Lieferung der ausgeschriebenen Materialien
verantwortlich. Alle Komponenten sind rechtzeitig zu
bestellen, so dass eine rechtzeitige Lieferung und
Montage gewährleistet werden kann. Sollte in
Ausnahmefällen eine rechtzeitige Lieferung nicht
gewährleistet werden können, ist der AN verpflichtet
die Fachbauleitung rechtzeitig zu unterrichten und
Alternativvorschläge zu unterbreiten. Mehrkosten welche
durch Versäumnisse (verspätete Bestellung der
Materialien) des AN verursacht werden, gehen voll zu
Lasten des AN.

*Hinweis*
5.1 Verlegesysteme

Kabelträgersysteme:

Grundsätzlich sollen vorgefertigte Pritschen, Rinnen
und Steigetrassen in schwerer Ausführung verwendet
werden. Dies gilt ebenso für Zubehörteile wie Bögen, T-
Abgänge, Hängestiele, Ausleger, Verbinder sowie das
Befestigungsmaterial für die Befestigung an
Mauerwerks-/ Betonwände- und -decken.

Alle Schnittstellen sind gegen Korrosion zu schützen
und mit Zinkstaubfarbe zu behandeln. Die
Stossverbindungen sind erdleitend entsprechend VDE
herzustellen.

Zu den Kabelträgersystemen gehören die erforderlichen
Kopfplatten, Stiele, Ausleger, Formteile, Kantenschutz,
Trennstege, Befestigungswinkel, Klemmwinkel, Stahl-
Spreizdübel, Schrauben mit Zubehör, Distanzstücke,
Trägerklauen, Ankerbolzen, Verbindungsstücke,
Klemmstücke, Klemmschellen, Wandbügel, Trägerlaschen,
Schutzkappen, Eckbleche, Anschlussstücke,
Auflagewinkel, Überschubhülsen und -schmiegen,
Gelenkstücke, Auflager, Anschlusslaschen,
Abstandslaschen, Halterkupplungen, Leiterhalter und
sonstige Kleinteile.

In die Einheitspreise der Kabeltragsysteme sind u. a.
einzukalkulieren:
Schutzleiteranschluss und leitende Verbindung auf der
gesamten Länge, einschl. Anschluss an die PE-Schiene im
Verteilungsbereich.

Ein- / Ausschnitte und Sonderschnitte bei Kabelrinnen,
Steigetrassen, etc. einschl. Entgratung und
Kantenschutz, sowie kompl. Befestigungsmaterial.

Im Detail nicht aufgeführte aber notwendige Komponenten
sind mit zu liefern und mit den Einheitspreisen
abgegolten.

Die Holme sind als Verstärkung und Kantenschutz mit
oberem Falz zu versehen. Sprossen aus C-Profil, Abstand
höchstens 300 mm, mit gratloser Kabelauflagefläche.

Die Montage erfolgt den örtlichen Verhältnissen mit
Wandauslegern oder Deckenstielen. Darüber hinaus sind
für Querungen und Vorsprünge die notwendigen Formteile
und Konstruktionen notwendig. Dies gilt insbesondere
auch für Querungen mit der Haustechnik.

Max. Stützenabstand entsprechend der Maximalbelegung
der Trassen und Vorgabe des Herstellers.

Für die Befestigung der Hängestiele bzw. Wandausleger
sind grundsätzlich Metalldübel mit Bauartzulassung zu
verwenden.

Alle scharfkantigen Übergänge sind zu entgraten und mit
einem Kantenschutz zu versehen.

Entlang der Verlegung erfolgt die Montage auf Abstand
von mind. 10 cm zur Wand. Hierzu sind die Wandausleger
entsprechend der Ausführungspläne um jeweils eine
längere Größe zu montieren, z. B. Kabeltrassen 300 mm
sind auf Wandauslegern mind. 400 mm zu verlegen.

Steigetrassen zur vertikalen Leitungsverlegung:

*Hinweis*
5.2 Kabel und Leitungen

Die Kabel- und Leitungsverlegung erfolgt zu: 90% auf
bestehenden und belegten Kabeltrassen, 8% in
Sammelhaltern, 1% in Rohr und 1% an Steigetrassen. Dies
ist bei der Kalkulation der Einheitspreise zu
berücksichtigen.

Alle Kabel und Leitungen sind mit
Zielbezeichnungsschildern zu versehen bzw. dauerhaft
und lesbar zu kennzeichnen.

Außerdem sind die Leitungen auf der Strecke gemäß TABs
der HHU alle 10m und an Rechtungswechseln zu
beschrifen.

Die Leitungsbezeichnungen werden vorab durch die HHU
vergeben und sind in die Werkpläne zu übernehmen.

Allgemeines zu Kabel und Leitungen:

Alle nachfolgend aufgeführte Kabel und Leitungen sind
mit den für den Typ und dessen Verlegung zugelassenen
Befestigungssystemen zu liefern und zu verlegen.

Die endgültige Trassenführung und Dimensionierung der
Kabeltrasse erfolgt durch den AN Elektro in Abstimmung
mit der Bauleitung.

Bei Verlegung auf senkrechten Steigetrassen, an Wänden
und Stahlkonstruktionen sind die Kabel grundsätzlich
mit korrosionsbeständigen Kabelschellen zu befestigen.
Beim Belegen von Kabeltrassen, sowie beim Bemessen der
Kabel ist darauf zu achten, dass eine ausreichende
Belüftung der Kabel gewährleistet ist und eine
thermische Überlastung, Pressung oder Verformung der
Kabel nicht auftreten kann.

Mindestabstände:
Die Leistungskabel dürfen nicht mit den Steuer- und
Leittechnikkabeln (u. a. Mess-, Regel-, Signalkabel,
etc.), sowie Daten-, Bus-, Brandmelde-, Telefon - oder
Spezialkabeln etc. auf gleichen Kabeltrassen verlegt
werden, bzw. nur unter Verwendung von Trennstegen. Die
vorgenannten Kabel sind zudem untereinander und
gegenüber den Leistungskabeln in einem so ausreichenden
Abstand zu verlegen, dass eine gegenseitige
Beeinflussung ausgeschlossen ist und das die
Einkopplung von Fehlsignalen sicher vermieden wird.

*Hinweis*
5.3 Installationsgeräte, Elektroinstallation

Allgemeines zu Installationsgeräten:

Abzweigdosen und -kästen sind zugänglich zu
installieren. Wenn möglich ist die Montage in Bereichen
der Abhangdecken zu vermeiden. Bei Montagen im Bereich
von Abhangdecken sind entsprechende (zugängliche)
Revisionsöffnungen anzugeben. Die Revisionsöffnungen
sowie die Kennzeichnung / Beschriftung der Abzweigdosen
und -kästen sind in die Revisionspläne mit aufzunehmen.

Alle Abzweigdosen und -kästen sind eindeutig zu
beschriften (Verwendungszweck und Stromkreisnummer).
Für Sicherheitstechnische Anlagen z. B.
Sicherheitsbeleuchtung sind rote Abzweigdosen und -
kästen zu verwenden. Der Deckel ist fest mit der
Abzweigdosen und -kästen zu verbinden, damit bei
Revisionsarbeiten ein verwechseln ausgeschlossen werden
kann.

Bei den Abzweigdosen / -kästen ist die Kabeleinführung
und die kompl. Verschaltung in die Einheitspreise der
Abzweigdosen / -kästen einzukalkulieren. Ebenfalls ist
bei Demontagearbeiten von Abzweigdosen / -kästen, das
kompl. Abklemmen einzukalkulieren.

Bei der Montage ist auf den lotrechten und bündigen
Einbau aller Installationsgeräte zu achten. Bei
Abweichungen sind im Rahmen der Feininstallation
erforderliche Korrekturen an der Rohinstallation, in
Abstimmung mit der Bauleitung, vorzunehmen.

Der Rahmen (Einfach- und Mehrfachrahmen einschl.
Schriftfeld) ist anteilig bei den UP / AP Einsätzen
einzukalkulieren.

Hohlwandinstallation:
Alle erforderlichen Bohrungen in GK-Wänden für die
Montage der Hohlwanddosen sind im Umfang des AN
erhalten. Bei Fehlbohrungen hat der AN sich
eigenständig und auf seine Kosten mit dem AN-Ausbau in
Verbindung zu setzen und für ordnungsgemäße Reparatur
zu sorgen.

Im Bereich von metallisch verkleideten Wände oder
Gitterblechen erfolgt die Ausführung der Bohrungen oder
auch Einschnitte durch das Gewerk Ausbau.

Aufputzinstallation:
Bei der Aufputzinstallation sind die Steckdosen in
Kombination mit den Schaltern anzuordnen. Die
Kombination erfolgt in waagerechter oder senkrechter
Montage, je nach Vorgabe der Fachbauleitung.

In die Einheitspreise sind Lieferung, betriebsbereite
Montage, maschinelle Beschriftung, Nebenleistungen,
sowie Klein- und Befestigungsmaterialien
einzukalkulieren.

*Hinweis*
5.4 Funktionserhalt und Brandschutz

Allgemeines zu Funktionserhalt und Brandschutz:

zusätzlich gelten hier die Ausführungen zu
Verlegesystemen / Kabel und Leitungen!

Brandschutz und Funktionserhalt

Der AN hat für die Kabelverlegung und den Ausbau der
Kabeltrassen dafür Sorge zu tragen, dass die
Rettungswege gemäß MLAR / LAR frei von Kabeltrassen
gehalten werden. Werden Kabeltrassen durch Flure gelegt
bzw. erstrecken sich Kabeltrassen über 2
Brandabschnitte, so sind in Abstimmung mit der
Fachbauleitung entsprechende Vorkehrungen zu treffen.
Bei nicht beachteten Verlegungen hat der AN die Kosten
für evtl. erforderliche Umverlegungen zu tragen.

Die Brandschutzabschottungen und Brandschutzmaßnahme
sind weitestgehend in den Planunterlagen dargestellt
und gekennzeichnet. Der AN hat eigenverantwortlich die
Maßnahmen im Rahmen der Werk- und Montageplanung zu
prüfen und ggf. auf die geänderten Bedingungen
anzupassen. Änderungen im Rahmen der Ausführung sind
ebenfalls zu berücksichtigen.

Die Schottungen sind in Übereinstimmung mit den
Revisionsplänen, lagerichtig zu kennzeichnen, d. h. auf
der Seite wo die Kennzeichnung vor Ort erfolgt ist auch
die Kennzeichnung in den Plänen aufzuführen.

Brandschutzabschottungen welche nach Fertigstellung von
Trassen, Decken o. ä. nicht mehr zugänglich sind, sind
rechtzeitig fotografisch zu dokumentieren. Die Fotos
sind der Dokumentation beizufügen. Die Beschriftung der
Fotos hat in Übereinstimmung mit der
Gesamtbeschilderung zu erfolgen.

Es sind die vorhandenen Beschriftungen fortzuführen.
Das Brandschutzkataster des Nutzers ist ebenfalls
fortzuführen. Die TABs des Nutzers müssen beachtet
werden.

Auszug aus den TABs der HHU: KG 498 - Sonstige
Maßnahmen: Brandschutzmaßnahmen / -schottung

Brandschutzschottungen sind für alle Gewerke an eine
Fachfirma zu vergeben um sicherzustellen, dass die
Funktion des Brandschottes jederzeit gewährleistet ist.
Es ist ein einheitliches System brandschutztechnischer
Schottungen einzusetzen, welches weitgehend kompatibel
zu bisher verwendeten Materialien auf dem
Universitätsgelände ist. Die entsprechenden Prüfzeugnisse sind vor der Ausführung und
Verwendung beim Brandschutzfachplaner und der HHU
einzureichen.
Der AN hat die Eignung vor Ausführung durch Vorlage der
entsprechenden Zulassungen nachzuweisen.
Durch den AN ist die Lage der Medien unterschiedlicher
Gewerke in den entsprechenden Durchbrüchen gem.
vorliegender Prüfzeugnisse in Abstimmung mit dem
Brandschutzfachplaner zu koordinieren. Hierbei ist auch
der zeitliche Ablauf der Baumaßnahme zu berücksichtigen
und sicherzustellen, dass Nachbelegungen mit möglichst
geringem Aufwand möglich sind. Verdeckte Einbauteile
der Schottungsmaßnahmen sind vor Verschließen dem
Brandschutzfachplaner anzuzeigen und in geeigneter Form
(z. B. Fotos inkl. Bezug auf die Bestandspläne) vom
Auftragnehmer zu dokumentieren. Kosten für nachträglich
erforderliches Öffnen und Verschließen von
Brandschottungen sowie für De- und Remontagearbeiten
abgehängter Decken und Installationsmaterialien der
TGA-Gewerke, die durch nicht erfolgte geeignete
Dokumentation entstehen, gehen zu Lasten des
Auftragnehmers.
Der AN hat für die Brandschutzschottungen rechtzeitig
in der Lage, Dimension und den Ablauf der Installation
zu koordinieren.

*Hinweis*
5.5 Montage- und Demontagearbeiten

Vor Erstellung von Durchbrüchen oder Kernbohrungen sind
diese zwingend mit der Statik abzustimmen und die
Durchführbarkeit zu klären.

Vorgenannte Leistungen werden nicht gesondert vergütet
und sind einzukalkulieren.

Anschlussarbeiten:

In die Anschlussarbeiten ist das Absetzten der Kabel
und Leitungen, das ordnungsgemäße Einführen sowie der
kompl. Anschluss einzukalkulieren, einschl. des für den
Anschlusses erforderlichem Zubehör und Kleinmaterial.

Die Anschlüsse sind im Wesentlichen für bauseits
installierten Geräte (oder Geräte anderer ANs)
vorgesehen. Weiter ist die gemeinsame Inbetriebnahme
der angeschlossenen Anlageteile einzukalkulieren.

Sonstige Anschlüsse, für die Anlagenteile die vom AN
errichtet werden sind in den Einheitspreisen der
einzelnen Positionen enthalten und werden nicht über
diese separate Positionen vergütet. Gleiches gilt für
den Anschluss von Kabel und Leitungen auf Verteilungen,
Installationsgeräte oder auch Patch-Felder.

Dieses gilt auch für erforderliche Demontagen und die
damit verbundenen Abklemmarbeiten. Alle Anlagenteile
oder Geräte die demontiert werden, müssen
freigeschaltet und abgeklemmt werden.

In die Einheitspreise sind die erforderlichen An- und
Abklemmarbeiten für alle ankommenden und abgehenden
Kabel und Leitungen einzukalkulieren.

*Hinweis*
5.6 Blitzschutz- und Erdungsanlage

Sämtliche Versorgungsleitungen die von außerhalb in die
Gebäude eingeführt werden, sind grundsätzlich durch
geeignete Überspannungsmaßnahmen zu schützen. (LWL-
Leitungen ausgenommen)

An der Schnittstelle zwischen den EMV Blitzschutzzonen
0 und 1 sind alle von der Feldseite kommenden Leitungen
(blitzstromtragfähig) in den Blitzschutz-
Potentialausgleich einzubeziehen.

Für die Beschaltung von betriebsmäßig
spannungsführenden Leitungen werden Blitzstromableiter
verwendet.

In den Potentialausgleich sind folgende Anlagenteile
einzubeziehen:
-  Kabelrinnen und Steigetrassen sowie allen
metallischen Befestigungssysteme
-  Brüstungskanäle
-  Alle Schaltanlage und Verteilergehäuse,
sofern diese aus Metall bestehen.
-  bauseitige Beistellungen

Die in den Potentialausgleich einzubindenden Bereiche
sind mit Mantelleitung nach Erfordernis an die
entsprechende Potentialausgleichsschiene anzuschließen.

Auf eine durchgehende, leitende Verbindung der Trassen
ist zu achten.

An den PA Schienen sind alle Abgänge dauerhaft zu
beschriften

Alle Anschlüsse sind gem. DIN 57185 durchzuführen.

*Hinweis*
6. Schlussbemerkung

Alle sich aus den Punkten dieser ATV bzw. aus den
Vorbemerkungen zu den einzelnen Titeln ergebenden
Leistungen sind in die dazu passenden Positionen des
LVs einzukalkulieren und werden nicht gesondert
vergütet; sofern im Leistungsverzeichnis kein
gesonderter Ansatz gegeben ist.

Falls eine Bestimmung dieser Ausschreibung unwirksam
ist, so wird davon die Gültigkeit der übrigen
Bestimmungen nicht berührt. An die Stelle der
ungültigen Klausel tritt die entsprechende Regelung der
VOB, ersatzweise diejenige des BGB.

### 01 Niederspannungsinstallationsanlagen

#### 01.01 Verlegesysteme

**01.01.0010 Steigleiter Stahl bandverz H 35mm B 300mm**
StL-Nr. STLB-Bau 04/2025
Steigleiter als Kabelleiter, Sprossenabstand 300 mm,
aus bandverzinktem Stahl DIN EN 10346, Dicke 1,5 mm,
Seitenhöhe mind. 35 mm, Breite mind. 300 mm.
Menge: 89,000 m
Zuordnung: 444000000 053

**01.01.0020 Steigleiter Stahl bandverz H 35mm B 200mm**
StL-Nr. STLB-Bau 04/2025
Steigleiter als Kabelleiter, Sprossenabstand 300 mm,
einschl. aller systembedingten Form- und
Verbindungsstücke, aus bandverzinktem Stahl DIN EN
10346, Dicke 1,5 mm, Seitenhöhe mind. 35 mm, Breite
mind. 200 mm.
Menge: 25,000 m
Zuordnung: 444000000 053

**01.01.0030 Kabelrinne Stahl bandverz H 60mm B 300mm**
StL-Nr. STLB-Bau 10/2019
Kabelrinne für Kabelträgersystem DIN EN 61537 (VDE
0639), gelocht, mit einem Trennsteg, aus bandverzinktem
Stahl DIN EN 10346, Dicke 1,5 mm, Seitenhöhe mind. 60
mm, Breite mind. 300 mm.
Menge: 10,000 m
Zuordnung: 444000000 053

**01.01.0040 Trennsteg 60 mm**
Trennsteg, Seitenhöhe 60 mm, komplett einschl. Zubehör.
Menge: 124,000 m
Zuordnung: 444000000 053

**01.01.0050 Stiel Ausleger Stahl feuerverz U-Profil L bis 400mm**
StL-Nr. STLB-Bau 10/2019
Stiel für Ausleger für Kabelrinne, aus feuerverzinktem
Stahl DIN EN ISO 1461, als U-Profil, mit angeschweißter
Kopfplatte, Stiellänge bis 400 mm.
Menge: 1,000 St
Zuordnung: 444000000 053

**01.01.0060 Stiel Ausleger Stahl feuerverz U-Profil L bis 200mm**
StL-Nr. STLB-Bau 10/2019
Stiel für Ausleger für Kabelrinne, aus feuerverzinktem
Stahl DIN EN ISO 1461, als U-Profil, mit angeschweißter
Kopfplatte, Stiellänge bis 200 mm.
Menge: 1,000 St
Zuordnung: 444000000 053

**01.01.0070 Ausleger Stahl feuerverz bis 3,5kN L 400mm an Stielen**
StL-Nr. STLB-Bau 10/2019
Ausleger aus feuerverzinktem Stahl DIN EN ISO 1461,
Tragfähigkeit bis 3,5 kN, Länge 400 mm, an Stielen,
einseitig, Stiele werden gesondert vergütet.
Menge: 2,000 St
Zuordnung: 444000000 053

**01.01.0080 Ausleger Stahl feuerverz bis 3,5kN L 400mm Wandbefestigung**
StL-Nr. STLB-Bau 10/2019
Ausleger aus feuerverzinktem Stahl DIN EN ISO 1461,
Tragfähigkeit bis 3,5 kN, Länge 400 mm, an der Wand aus
Beton befestigen mit bauaufsichtlich zugelassenen
Dübeln.
Menge: 8,000 St
Zuordnung: 444000000 053

**01.01.0090 Bügelschelle 28-34 mm**
Bügelschelle, Spannbereich 28-34 mm, zur Befestigung
von Kabeln auf v. b. Profilschiene oder Steigeleiter.
Schelle und Schraube aus tauchfeuerverzinktem Stahl mit
Kunststoffdruckwanne.
Menge: 10,000 St
Zuordnung: 444000000 053

**01.01.0100 Bügelschelle 22-28 mm**
Bügelschelle, Spannbereich 22-28 mm, zur Befestigung
von Kabeln auf v. b. Profilschiene oder Steigeleiter.
Schelle und Schraube aus tauchfeuerverzinktem Stahl mit
Kunststoffdruckwanne.
Menge: 10,000 St
Zuordnung: 444000000 053

**01.01.0110 Bügelschelle 16-22 mm**
Bügelschelle, Spannbereich 16-22 mm, zur Befestigung
von Kabeln auf v. b. Profilschiene oder Steigeleiter.
Schelle und Schraube aus tauchfeuerverzinktem Stahl mit
Kunststoffdruckwanne.
Menge: 10,000 St
Zuordnung: 444000000 053

**01.01.0120 Bügelschelle 12-16 mm**
Bügelschelle, Spannbereich 12-16 mm, zur Befestigung
von Kabeln auf v. b. Profilschiene oder Steigeleiter.
Schelle und Schraube aus tauchfeuerverzinktem Stahl mit
Kunststoffdruckwanne.
Menge: 60,000 St
Zuordnung: 444000000 053

**01.01.0130 Bügelschelle 8-12 mm**
Bügelschelle, Spannbereich 8-12 mm, zur Befestigung von
Kabeln auf v. b. Profilschiene oder Steigeleiter.
Schelle und Schraube aus tauchfeuerverzinktem Stahl mit
Kunststoffdruckwanne.
Menge: 240,000 St
- 40,000, Zuordnung: 444000000 053
- 200,000, Zuordnung: 44400000010 053

**01.01.0140 Elektroinstallationskanal Geräteeinbau H/B 70/130mm Stahl verz besch**
StL-Nr. STLB-Bau 10/2019
Elektroinstallationskanal DIN EN 50085-2-1 (VDE 0604-2-
1) als Geräteeinbaukanal, mit innenliegendem Oberteil,
Breite 80 mm, Außenmaße H/B mind. 70/130 mm, aus
verzinktem Stahl, beschichtet,

Farbton 'reinweiß'

einschl. elektrisch dauerhaft leitfähiger Verbindung,
Oberteil aus verzinktem Stahl, beschichtet, mit einem
Trennsteg, auf Mauerwerk.
Menge: 4,000 m
Zuordnung: 444000000 053

**01.01.0150 Endstück Geräteeinbau H/B 70/130mm Stahl verz besch**
StL-Nr. STLB-Bau 10/2019
Endstück für Geräteeinbaukanal, mit innenliegendem
Oberteil, Breite 80 mm, Außenmaße H/B mind. 70/130 mm,
aus verzinktem Stahl, beschichtet,

Farbton 'reinweiß'

einschl. elektrisch dauerhaft leitfähiger Verbindung,
Oberteil aus verzinktem Stahl, beschichtet, mit einem
Trennsteg, einschl. aller systembedingten Form- und
Verbindungsstücke, auf Mauerwerk.
Menge: 1,000 St
- 0,100, Zuordnung: 444000000 053
- 0,900, Zuordnung: 444000000 053

**01.01.0160 Kabelsammelbefestigung Stahl für 70 Leitungen**
Kabelsammelbefestigung zur Belegung mit min. 70
Leitungen 3x1,5 mm², an Betondecke im Deckenbereich
montiert, aus bandverzinktem Stahl, einschließlich
erforderlichem Klein- und Befestigungsmaterial.
Menge: 10,000 St
- 1,000, Zuordnung: 444000000 053
- 9,000, Zuordnung: 444000000 053

**01.01.0170 Kabelsammelbefestigung Stahl für 30 Leitungen**
Kabelsammelbefestigung zur Belegung mit min. 30
Leitungen 3x1,5 mm², an Betondecke im Deckenbereich
montiert, aus bandverzinktem Stahl, einschließlich
erforderlichem Klein- und Befestigungsmaterial.
Menge: 3000,000 St
Zuordnung: 444000000 053

**01.01.0180 Kabelsammelbefestigung Stahl für 15 Leitungen**
Kabelsammelbefestigung zur Belegung mit min. 15
Leitungen 3x1,5 mm², an Betondecke im Deckenbereich
montiert, aus bandverzinktem Stahl, einschließlich
erforderlichem Klein- und Befestigungsmaterial.
Menge: 10,000 St
- 1,000, Zuordnung: 444000000 053
- 9,000, Zuordnung: 444000000 053

**01.01.0190 Elektroinstallationskanal Leitungsführung H/B 40/90mm PVC-U**
StL-Nr. STLB-Bau 04/2018
Elektroinstallationskanal DIN EN 50085-2-1 (VDE 0604-2-
1) als Leitungsführungskanal, Außenmaße H/B mind. 40/90
mm, aus PVC-U, einschl. aller systembedingten Form- und
Verbindungsstücke, auf Beton.
Menge: 12,000 m
Zuordnung: 444000000 053

**01.01.0200 Elektroinstallationskanal Leitungsführung H/B 40/40mm PVC-U**
StL-Nr. STLB-Bau 04/2018
Elektroinstallationskanal DIN EN 50085-2-1 (VDE 0604-2-
1) als Leitungsführungskanal, Außenmaße H/B mind. 40/40
mm, aus PVC-U, einschl. aller systembedingten Form- und
Verbindungsstücke, auf Beton.
Menge: 12,000 m
Zuordnung: 444000000 053

**01.01.0210 Elektroinstallationskanal Leitungsführung H/B 20/20mm PVC-U**
StL-Nr. STLB-Bau 04/2018
Elektroinstallationskanal DIN EN 50085-2-1 (VDE 0604-2-
1) als Leitungsführungskanal, Außenmaße H/B mind. 20/20
mm, aus PVC-U, einschl. aller systembedingten Form- und
Verbindungsstücke, auf Beton.
Menge: 12,000 m
Zuordnung: 444000000 053

**01.01.0220 Elektroinstallationsrohr Alu AD 32mm AP**
StL-Nr. STLB-Bau 10/2019
Elektroinstallationsrohr DIN EN 61386 (VDE 0605), Maße
DIN EN 60423, nicht flammenausbreitend, aus Aluminium,
einwandig, glatt, starr, Außendurchmesser 32 mm,
Druckfestigkeit Klasse 4 - schwer (1250 N) DIN EN
61386-1 (VDE 0605-1), Klasse Schlagbeanspruchung 4 -
schwer DIN EN 61386-1 (VDE 0605-1), Verlegung
geschlossen, einschl. Muffen und Bögen, auf Putz.
Menge: 75,000 m
Zuordnung: 444000000 053

**01.01.0230 Elektroinstallationsrohr klappbar PVC-U AD 25mm AP Abstandsschellen**
Offenes Rohr Elektroinstallationsrohr AD25 aus
Kunststoff zum Aufputz-Verlegen von Kabeln und
Leitungen im Innen- und geschützten Außenbereich.
Montage an Wand und Decke inkl. Schellen und Muffen.
Werkzeugloses Verschließen und Öffnen durch Drehen in
der Schelle. Einsetzbar im Temperaturbereich von - 25°
bis + 60° C.
Menge: 20,000 m
Zuordnung: 444000000 053

**01.01.0240 Elektroinstallationsrohr klappbar PVC-U AD 20mm AP Abstandsschellen**
Offenes Rohr Elektroinstallationsrohr AD20 aus
Kunststoff zum Aufputz-Verlegen von Kabeln und
Leitungen im Innen- und geschützten Außenbereich.
Montage an Wand und Decke inkl. Schellen und Muffen.
Werkzeugloses Verschließen und Öffnen durch Drehen in
der Schelle. Einsetzbar im Temperaturbereich von - 25°
bis + 60° C.
Menge: 180,000 m
Zuordnung: 444000000 053

**01.01.0250 Elektroinstallationsrohr PVC-U AD 40mm AP Abstandsschellen**
StL-Nr. STLB-Bau 04/2019
Elektroinstallationsrohr DIN EN 61386 (VDE 0605), Maße
DIN EN 60423, aus PVC-U, einwandig, glatt, starr, mit
angeformter Muffe, Außendurchmesser 40 mm,
Druckfestigkeit Klasse 3 - mittel (750 N) DIN EN 61386-
1 (VDE 0605-1), Klasse Schlagbeanspruchung 3 - mittel
DIN EN 61386-1 (VDE 0605-1), min. Gebrauchstemperatur
Klasse 4 (-25 Grad C) DIN EN 61386-1 (VDE 0605-1), max.
Gebrauchstemperatur Klasse 1 (60 Grad C) DIN EN 61386-1
(VDE 0605-1), Verlegung offen, auf Putz, mit
Abstandsschellen.
Menge: 5,000 m
Zuordnung: 444000000 053

**01.01.0260 Elektroinstallationsrohr PVC-U AD 32mm AP Abstandsschellen**
StL-Nr. STLB-Bau 04/2019
Elektroinstallationsrohr DIN EN 61386 (VDE 0605), Maße
DIN EN 60423, aus PVC-U, einwandig, glatt, starr, mit
angeformter Muffe, Außendurchmesser 32 mm,
Druckfestigkeit Klasse 3 - mittel (750 N) DIN EN 61386-
1 (VDE 0605-1), Klasse Schlagbeanspruchung 3 - mittel
DIN EN 61386-1 (VDE 0605-1), min. Gebrauchstemperatur
Klasse 4 (-25 Grad C) DIN EN 61386-1 (VDE 0605-1), max.
Gebrauchstemperatur Klasse 1 (60 Grad C) DIN EN 61386-1
(VDE 0605-1), Verlegung offen, auf Putz, mit
Abstandsschellen.
Menge: 20,000 m
Zuordnung: 444000000 053

**01.01.0270 Elektroinstallationsrohr PVC-U AD 25mm AP Abstandsschellen**
StL-Nr. STLB-Bau 04/2019
Elektroinstallationsrohr DIN EN 61386 (VDE 0605), Maße
DIN EN 60423, aus PVC-U, einwandig, glatt, starr, mit
angeformter Muffe, Außendurchmesser 25 mm,
Druckfestigkeit Klasse 3 - mittel (750 N) DIN EN 61386-
1 (VDE 0605-1), Klasse Schlagbeanspruchung 3 - mittel
DIN EN 61386-1 (VDE 0605-1), min. Gebrauchstemperatur
Klasse 4 (-25 Grad C) DIN EN 61386-1 (VDE 0605-1), max.
Gebrauchstemperatur Klasse 1 (60 Grad C) DIN EN 61386-1
(VDE 0605-1), Verlegung offen, auf Putz, mit
Abstandsschellen.
Menge: 40,000 m
Zuordnung: 444000000 053

**01.01.0280 Elektroinstallationsrohr PVC-U AD 20mm AP Abstandsschellen**
StL-Nr. STLB-Bau 04/2019
Elektroinstallationsrohr DIN EN 61386 (VDE 0605), Maße
DIN EN 60423, aus PVC-U, einwandig, glatt, starr, mit
angeformter Muffe, Außendurchmesser 20 mm,
Druckfestigkeit Klasse 3 - mittel (750 N) DIN EN 61386-
1 (VDE 0605-1), Klasse Schlagbeanspruchung 3 - mittel
DIN EN 61386-1 (VDE 0605-1), min. Gebrauchstemperatur
Klasse 4 (-25 Grad C) DIN EN 61386-1 (VDE 0605-1), max.
Gebrauchstemperatur Klasse 1 (60 Grad C) DIN EN 61386-1
(VDE 0605-1), Verlegung offen, auf Putz, mit
Abstandsschellen.
Menge: 25,000 m
Zuordnung: 444000000 053

#### 01.02 Kabel und Leitungen

*Hinweis*
Kabel und Leitungen.

Achtung: Beschriftungsvorgaben gemäß Vorbemerkungen
Punkt 5.2 Kabel und Leitungen beachten

**01.02.0010 Installationsleitung NYM-J 5x2,5**
StL-Nr. STLB-Bau 10/2022
Installationsleitung DIN VDE 0250-204 (VDE 0250-204)
NYM-J 5 x 2,5, Cu-Zahl 120.
Menge: 15,000 m
Zuordnung: 444000000 053

**01.02.0020 Installationsleitung NYM-J 3x2,5**
StL-Nr. STLB-Bau 04/2019
Installationsleitung DIN VDE 0250-204 (VDE 0250-204)
NYM-J 3 x 2,5, Cu-Zahl 72.
Menge: 40,000 m
Zuordnung: 444000000 053

**01.02.0030 Installationsleitung NYM-J 1x25**
StL-Nr. STLB-Bau 04/2020
Installationsleitung DIN VDE 0250-204 (VDE 0250-204)
NYM-J 1 x 25, Cu-Zahl 240.
Menge: 10,000 m
Zuordnung: 444000000 053

**01.02.0040 Installationsleitung NYM-J 1x16**
StL-Nr. STLB-Bau 04/2019
Installationsleitung DIN VDE 0250-204 (VDE 0250-204)
NYM-J 1 x 16, Cu-Zahl 154.
Menge: 150,000 m
Zuordnung: 444000000 053

**01.02.0050 Installationsleitung NYM-J 1x10**
StL-Nr. STLB-Bau 04/2019
Installationsleitung DIN VDE 0250-204 (VDE 0250-204)
NYM-J 1 x 10, Cu-Zahl 96.
Menge: 20,000 m
Zuordnung: 444000000 053

#### 01.03 Installationsgeräte, Elektroinstallation

*Hinweis*
Installationsgeräte

Alle Installationsgeräte müssen mit
Schwachstromeinsätzen kombinierbar und für
Schraubbefestigung geeignet sein. Bei Montage in
Preßstoffdosen ist grundsätzlich Schraubbefestigung
anzuwenden.

Leistung:
Schalter / Steckdosen, für Durchgangsverdrahtung
geeignet, einschließlich Rahmenanteil, mit
Zentralplatte oder quadratischer Abdeckplatte,
schraublosen Doppelklemmen, Tragrahmen Kunststoff oder
Metall für Krallen- und Schraubbefestigung,
einschließlich Stromkreisbeschriftung.

Hinweis: Alle Rahmen bzw. Zentralplatten immer mit
Beschriftungsfeld, maschinell beschriftet nach Vorgabe
des Bauherrn z. B. mit der Stromkreisnummer (keine
Handbeschriftung zulässig).

Das Schalterprogramm ist eckig zu wählen um beim Einbau
in den Brüstungskanal zu gewährleisten das Öffnungen,
im Brüstungskanal, von dem Einbaurahmen vollflächig
abgedeckt werden. Es ist bei der Wahl des
Schalterprogramms zu gewährleisten das alle Abdeckungen
(z. B. Jalousie, Datenanschluss, etc.) dem selben
Programm entsprechen.

Alle Verbindungs- / Abzweigdosen müssen zugänglich
montiert werden. Die Lage der Verbindungs- /
Abzweigdosen (außerhalb von Technikräumen) ist in den
Revisionsunterlagen lagerichtig darzustellen.

**01.03.0010 Geräteanschlussdose AP-Ausführung IP44**
StL-Nr. STLB-Bau 04/2021
Geräteanschlussdose DIN EN 60670-1 (VDE 0606-1) in
Aufputzausführung, Schutzart IP 44 DIN EN 60529 (VDE
0470-1).
Menge: 33,000 St
Zuordnung: 444000000 053

#### 01.04 Brandschutz und Funktionserhalt

*Hinweis*
Brandschutz und Funktionserhalt

Alle Kabeldurchführungen sind Brandschutz- und
Schallschutztechnisch zu verschliessen. Das
Verschliessen hat entsprechend den Anforderungen an
Wände und Decken zu erfolgen.

Der AN ist verpflichtet, die amtlichen Nachweise für
die von ihm angebotenen Brandschutzmassnahmen
vorzulegen. Amtliche Nachweise können sein:
-  Prüfzeugnis,
-  Prüfbescheid und
-  allgemeine bauaufsichtliche Zulassung für das
System und die örtliche Ausführung.

Es ist vom AN darauf zu achten, dass die
Brandschutzabschottungen entsprechend dem
Zulassungsbescheid bzw. der Montagehinweise des
einzelnen Herstellers auszuführen sind.

Der AN hat für die Kabelverlegung und den Ausbau der
Kabeltrassen dafür Sorge zu tragen, dass die
Rettungswege gemäß MLAR / LAR frei von Kabeltrassen
gehalten werden. Werden Kabeltrassen durch Flure gelegt
bzw. erstrecken sich Kabeltrassen über 2
Brandabschnitte, so sind in Abstimmung mit der
Fachbauleitung entsprechende Vorkehrungen zu treffen.
Bei nicht beachteten Verlegungen hat der AN die Kosten
für evtl. erforderliche Umverlegungen zu tragen.

Die Schottungen sind in Übereinstimmung mit den
Revisionsplänen, lagerichtig zu kennzeichnen, d. h. auf
der Seite wo die Kennzeichnung vor Ort erfolgt ist auch
die Kennzeichnung in den Plänen aufzuführen.

Brandschutzabschottungen welche nach Fertigstellung von
Trassen, Decken o. ä. nicht mehr zugänglich sind, sind
rechtzeitig Fotografisch zu dokumentieren. Die Fotos
sind der Dokumentation beizufügen. Die Beschriftung der
Fotos hat in Übereinstimmung mit der
Gesamtbeschilderung zu erfolgen.

Die Befestigung der Kennzeichnung hat dauerhaft zu
erfolgen.

Ein Muster der Kennzeichnung ist vor der Installation
zur Bemusterung und Freigabe vorzulegen.

Brandschutzabschottungen sind, sofern nicht in den
Planunterlagen bereits enthalten, wie folgt zu
beschriften:

E_WD  Wanddurchbruch Elektro
(Durchbruch / Schottgröße)
E_DD  Deckendurchbruch Elektro
(Durchbruch / Schottgröße)
E_BS  für
Brandschutzabschottung, in S30 oder S90
E_BSA 0,5 e  für Brandschutzanstrich, 0,5
m, einseitig(e), beidseitig (b)
Bauaufsichtliche Zulassungs-Nr.
Raum-Nr., lfd Nr. (bei mehr als einer Schottung im
gleichen Raum / Flur)
Foto-Nr. (bei fotografischer Dokumentation der
Schottung)

Beispiel:
E_WD 50/20
E_BS-S30
Z-19.15-XXXX
A.10.004/ 01
Foto 10.004.01

Werksbescheinigung / Prüfzeugnisse

Der AN hat für das Bauvorhaben die Bescheinigung DIN
50049-2.1 (Werksbescheinigung) auszustellen. Mit dieser
bestätigt er, dass die von ihm ausgeführte Maßnahme den
Bestimmungen des Prüfungszeugnisses entspricht.

*Hinweis*
Allgemeines

Bei der Errichtung der Elektroinstallationen sind die
für den Brandschutz gültigen Bestimmungen einzuhalten.

Für Kabelführungssysteme sind grundsätzlich
formbeständige, nichtbrennbare Materialien zu
verwenden.

Trassen in Flucht- und Rettungswegen sind
brandschutztechnisch abzukoffern, wenn dies im Bestand
vorhanden ist. Deren Befestigung muss ebenfalls die
notwendige Feuerwiderstandsklasse erfüllen.
Trassenelemente dürfen wegen der Längenausdehnung bei
erhöhten Temperaturen nicht durchgehend durch
Brandschottungen geführt werden sondern sind vor den
Wänden in geeignetem Abstand zu unterbrechen.

Alle Öffnungen in Wänden und Decken sind entsprechend
den Anforderungen in der notwendigen
Feuerwiderstandsklasse schall- und rauchdicht zu
verschließen. Grundsätzlich sind nur zugelassene
Betriebsmittel und Werkstoffe zu verwenden. Für die
verwendeten Fabrikate und Materialien sind die
baufachlichen Zulassungen und Zertifizierungen
einschließlich Übereinstimmungserklärung vorzulegen.
Auf die Einhaltung der vorgegebenen Brandlasten und der
Vorgaben des Brandschutzkonzeptes ist zu achten.

Funktionserhalt und Brandschutz

Alle Kabeldurchführungen sind Brandschutz- und
Schallschutztechnisch zu verschliessen. Das
Verschliessen hat entsprechend den Anforderungen an
Wände und Decken zu erfolgen. Grundlage hierfür ist das
Brandschutzgutachten sowie die
Schallschutzanforderungen.

Der AN ist verpflichtet, die amtlichen Nachweise für
die von ihm angebotenen Brandschutzmaßnahmen
vorzulegen. Amtliche Nachweise können sein:
-  Prüfzeugnis,
-  Prüfbescheid und
-  allgemeine bauaufsichtliche Zulassung
für das System und die örtliche Ausführung.

Brandschutzverkastungen zur Umhüllung von Kabel- und
Leitungsanlagen sind mit allen erforderlichen
Zuschnitten wie Formstücke für Abzweige, Etagen-, Wand-
und Deckenanschlüsse, Funktionserhalt E30 oder E90 nach
Erfordernis auszuführen.

Es ist vom AN darauf zu achten, dass die
Brandschutzabschottungen entsprechend dem
Zulassungsbescheid bzw. der Montagehinweise des
einzelnen Herstellers auszuführen sind.

Der AN hat für die Kabelverlegung und den Ausbau der
Kabeltrassen dafür Sorge zu tragen, dass die
Rettungswege gemäß MLAR/ LAR frei von Kabeltrassen
gehalten werden. Werden Kabeltrassen durch Flure gelegt
bzw. erstrecken sich Kabeltrassen über 2
Brandabschnitte, so sind in Abstimmung mit der
Fachbauleitung entsprechende Vorkehrungen zu treffen.
Bei nicht beachteten Verlegungen hat der AN die Kosten
für evtl. erforderliche Umverlegungen und sonstige
Folgekosten zu tragen.

Sämtliche Durchbrüche und Öffnungen sind vom AN mit
Brandschutzmaterial zu verschließen und in der Werk-/
Montageplanung planerisch einzutragen.

Die Schottungen sind in Übereistimmung mit den
Revisionsplänen, lagerichtig zu kennzeichnen, d. h. auf
der Seite wo die Kennzeichnung vor Ort erfolgt ist auch
die Kennzeichnung in den Plänen aufzuführen.

Brandschutzabschottungen, welche nach Fertigstellung
von Trassen, Decken o. ä. nicht mehr zugänglich sind,
sind rechtzeitig fotografisch zu dokumentieren. Die
Fotos sind der Dokumentation beizufügen. Die
Beschriftung der Fotos hat in Übereinstimmung mit der
Gesamtbeschilderung zu erfolgen.

Die Befestigung der Kennzeichnung hat dauerhaft zu
erfolgen.

Ein Muster der Kennzeichnung ist vor der Installation
zur Bemusterung und Freigabe der Bauleitung vorzulegen.

Werksbescheinigung/ Prüfzeugnisse

Der AN hat für das Bauvorhaben die Bescheinigung DIN
50049-2.1 (Werksbescheinigung) auszustellen. Mit dieser
bestätigt er, dass die von ihm ausgeführte Maßnahme den
Bestimmungen des Prüfungszeugnisses entspricht.

Bei Brandschutzverkastungen sind in die Einheitspreise
nachfolgender Komponenten einzukalkulieren:
-die kompletten Brandschutzplatten einschl. ausmessen,
passgenauem zuschneiden und Montage um die Kabeltrasse
-Anschlußschienen
-Stoß-Abdeckstreifen
-Klein- und Befestigungsmaterial entsprechend den
Herstellerhinweisen
-Steg-Abdichtungsstreifen
-Kanal-Sollbruchstellen
-Trassenabgänge sowie Trassenvorsprünge
-Kabelaus- bzw. -eintritte
-Wandanschlüsse sowie erforderliches Abdichtmaterial
-Belüftungssysteme zur Wärmeabfuhr

Kabel und Leitungen, Verlegesysteme

Die im folgenden beschriebenen Kabel- und
Leitungsanlagen mit Funktionserhalt sind nach den
gültigen Vorschriften zu erstellen. Es sind alle
ergänzenden Normen für die Leitungen mit
Isolationserhalt (VDE 0472 T 814) und andere für
zugehörige Verbindungs- und Befestigungselemente (DIN
4102 T 4), Tragevorrichtungen und Halterungen
einzuhalten.

Für diese Kabelanlagen dürfen nur Materialien verwendet
werden, die nachweislich den entsprechenden Prüfungen
unterzogen wurden.

Die Anlagen sind für Feuerwiderstandsdauer 30 und 90
min. (Funktionserhalt E30 und E90) auszulegen.

Nachfolgend aufgeführte Kabel für E90/ E30-
Funktionserhalt sind auf den entsprechend dafür
ausgeschriebenen Kabelanlagen zu verlegen. Es ist
darauf zu achten, dass die Kabel mit entsprechend
Isolationsgehalt zusammen mit der Kabelanlage geprüft
worden sind und entsprechende Prüfnachweise vorliegen.

Werden für die Befestigung an Stahlbetonteilen Dübel
verwendet, entsprechend DIN 4102 Teil 4, müssen sie den
Angaben gültiger allgemeiner bauaufsichtlicher
Zulassungen entsprechen. Dübel, deren
brandschutztechnische Eignung mit dem
Zulassungsbescheid bzw. Prüfzeugnis nachgewiesen ist,
sind wie im Zulassungsbescheid bzw. Prüfzeugnis
gefordert einzubauen und zu belasten.

*Hinweis*
Sachgerechte Ausführung

Ist es dem AN nicht möglich die
Brandschutzabschottungen sachgerecht auszuführen, so
ist für die Ausführung bzw. Erstellung der
Brandschutzabschottungen eine entsprechende Fachfirma
zu beauftragen.

Ein entsprechender Nachweis ist der
Leistungsbeschreibung beizufügen

**01.04.0010 Brandschutzkabelkanal Beflammung außen E30 Funktionserhalt B 140 mm H**
StL-Nr. STLB-Bau 04/2025
Brandschutzkabelkanal als selbsttragendes Fertigteil,
Beflammung von außen, rechteckig, mit allgemeinem
bauaufsichtlichen Prüfzeugnis, Feuerwiderstandsklasse E
30 DIN 4102-12, mit Funktionserhalt, mit abnehmbarem
Deckel, waagerecht,

Innenmaß Breite '140' mm,

Innenmaß Höhe '110' mm,
im Gebäude.
Menge: 95,000 m
Zuordnung: 444000000 047

**01.04.0020 Brandschutzkabelkanal Beflammung innen EI90 B 70 mm H 40 mm Gebäude**
StL-Nr. STLB-Bau 04/2020
Brandschutzkabelkanal als selbsttragendes Fertigteil,
Beflammung von innen, rechteckig, mit allgemeinem
bauaufsichtlichen Prüfzeugnis, Klassifizierung EI 90
DIN EN 13501-3, beidseitig geprüft DIN EN 1366-2, für
vertikalen und horizontalen Einbau, mit abnehmbarem
Deckel, senkrecht,

Innenmaß Breite '70' mm,

Innenmaß Höhe '40' mm,
im Gebäude.
Menge: 11,000 m
Zuordnung: 444000000 047

**01.04.0030 Brandschutzkabelkanal Beflammung innen EI30 B 70 mm H 40 mm Gebäude**
StL-Nr. STLB-Bau 04/2020
Brandschutzkabelkanal als selbsttragendes Fertigteil,
Beflammung von innen, rechteckig, mit allgemeinem
bauaufsichtlichen Prüfzeugnis, Klassifizierung EI 30
DIN EN 13501-3, beidseitig geprüft DIN EN 1366-2, für
vertikalen und horizontalen Einbau, mit abnehmbarem
Deckel, senkrecht,

Innenmaß Breite '70' mm,

Innenmaß Höhe '40' mm,
im Gebäude.
Menge: 40,000 m
Zuordnung: 444000000 047

**01.04.0040 I90 Umhüllung öffnen und wieder verschließen**
Bestehenden Elektrokabelkanal I 90 nach DIN 4102, mit
Brandschutzbauplatten aus
Kalziumsilikat öffnen und nach den Arbeiten wieder
fachgerecht verschließen.

Material:
Kalziumsilikat
Rohdichte ca. 900 kg/m³,
nichtbrennbar - A1,
Breite des Kanals bis 0,5m
Der Kanal kann in 3-seitiger oder 4-seitiger Ausführung
vorhanden sein.

Das Öffnen erfolgt nach Erfordernis und örtlichen
Gegebenheiten und ist in 0,5m Längen abzurechnen.
Besondere Erschwernisse, wie das Öffnen an
Eckverbindungen und Kreuzungspunkten, sind nach Aufwand
zum Nachweis zu erbringen.
Menge: 20,000 m
Zuordnung: 444000000 047

**01.04.0050 I30 Umhüllung öffnen und wieder verschließen**
Bestehenden Elektrokabelkanal I 30 nach DIN 4102, mit
Brandschutzbauplatten aus
Kalziumsilikat öffnen und nach den Arbeiten wieder
fachgerecht verschließen.

Material:
Kalziumsilikat
Rohdichte ca. 750 kg/m³,
nichtbrennbar - A1,
Breite des Kanals bis 0,5m
Der Kanal kann in 3-seitiger oder 4-seitiger Ausführung
vorhanden sein.

Das Öffnen erfolgt nach Erfordernis und örtlichen
Gegebenheiten und ist in 0,5m Längen abzurechnen.
Besondere Erschwernisse, wie das Öffnen an
Eckverbindungen und Kreuzungspunkten, sind nach Aufwand
zum Nachweis zu erbringen.
Menge: 180,000 m
Zuordnung: 444000000 047

**01.04.0060 S90 Weichschott im Bestand für Verlegung öffen und verschließen**
Brandschutzabschottung an Kabel-/Leitungsanlagen als
flexibles Schott, S 90 DIN 4102-9 für Leitungsverlegung
öffnen und nach den Arbeiten wieder mit zur Zulassung
passendem Material verschließen. Inkl, neuer
Schottkenzeichnung.
Menge: 370,000 St
Zuordnung: 444000000 047

**01.04.0070 S30 Weichschott im Bestand für Verlegung öffen und verschließen**
Brandschutzabschottung an Kabel-/Leitungsanlagen als
flexibles Schott, S 30 DIN 4102-9 für Leitungsverlegung
öffnen und nach den Arbeiten wieder mit zur Zulassung
passendem Material verschließen. Inkl, neuer
Schottkenzeichnung.
Menge: 160,000 St
Zuordnung: 444000000 047

**01.04.0080 S90 Mörtelschott im Bestand für Verlegung öffen und verschließen**
Brandschutzabschottung an Kabel-/Leitungsanlagen als
Mörtelschott, S 90 DIN 4102-9 für Leitungsverlegung
öffnen und nach den Arbeiten wieder mit zur Zulassung
passendem Material verschließen. Inkl, neuer
Schottkenzeichnung.
Menge: 50,000 St
Zuordnung: 444000000 047

**01.04.0090 S30 Mörtelschottt im Bestand für Verlegung öffen und verschließen**
Brandschutzabschottung an Kabel-/Leitungsanlagen als
Mörtelschott, S 30 DIN 4102-9 für Leitungsverlegung
öffnen und nach den Arbeiten wieder mit zur Zulassung
passendem Material verschließen. Inkl, neuer
Schottkenzeichnung.
Menge: 20,000 St
Zuordnung: 444000000 047

**01.04.0100 Brandschott, welches vorher nicht korrekt verschlossen war, wieder in**
Zusätzlicher Aufwand für das Verschließen von
Brandschotts, welche vor den Arbeiten nicht korrekt
ausgeführt waren. Z.B, wenn durch andere Maßnahmen dort
Leitungen eingebracht und anschließend nicht korrekt
mit Brandschutzmasse versehen wurden. Zu kalkulieren
sind mehrere Fehlstellen bis insgesamt 10x10 cm je
Schott.
Größere Fehlstellen, werden nach Rücksprache mit der
Bauleitung zum Nachweis oder Mengenmehrung vergütet.
Menge: 150,000 St
Zuordnung: 444000000 047

**01.04.0110 Verschließen Einzeldurchführung nach LAR**
Verschließen einer Einzeldurchführung nach LAR bis DN
25mm
Menge: 70,000 St
Zuordnung: 444000000 047

**01.04.0120 Temporärer Verschluss eines Brandschott**
Temoräres verschließen eines Brandschotts mit
Brandschutz-Kissen oder Steinen, wenn die Brandschotts
nicht am gleichen Tag wieder verschlossen werden
können. Das Material kann nach Erstellung des finalen
Branschotts weiter verwendet werden. Das temoräre
Brandschottmateriel muss nicht der Zulassung des
vorhandenen Schotts entsprechen.
Menge: 300,000 St
Zuordnung: 444000000 047

*Hinweis*
Montagestunden:

Grundsätzlich werden Stundenlohnarbeiten nur dann
vergütet, wenn es sich um zusätzliche
(außervertragliche) Arbeiten handelt, welche nicht nach
Einheitspreisen abgerechnet werden können und auf
Anforderung der Bauleitung ausgeführt wurden. Sie
müssen per Stundenzettel (tägliche Aufführung)
unmittelbar nach Durchführung der Arbeiten (spät. an
der darauffolgenden Baustellenbesprechung) der
Bauleitung zur Unterzeichnung vorgelegt werden.
Nachträglich eingereichte Stundenzettel werden
grundsätzlich nicht anerkannt. Die Leistungen müssen
nach Grad der Qualifikation abgerechnet werden, d. h.
dass Stemmen von Schlitzen ist von einem Helfer bzw.
Auszubildenden auszuführen.

Alle Positionen sind ohne Zuschläge für Überstunden und
Wochenendarbeiten zu kalkulieren. Überstunden und
Wochenendarbeiten werden nur vergütet, sofern diese auf
Anordnung der Bauleitung notwendig werden.

**01.04.0130 Montagestunden Brandschutz**
Montagestunden für Sonderarbeiten an Brand-Schottungen
und Kanälen wie vorher beschrieben, einschl. aller
Zuschläge zum Nachweis und nach vorheriger Genehmigung
durch die Fachbauleitung. Der Stundensatz ist einschl.
aller Unkostenzuschläge wie Auslösungen, Fahrgelder,
Verdienstspannen und dergleichen anzusetzen.
Menge: 20,000 h
Zuordnung: 444000000 047

**01.04.0140 Dokumentation je Brandschott mit Foto**
Dokumentation mit Foto je Brandschott gemäß TABs der
HHU einschließlich erforderlicher Beschriftung zur
Zuordnung.
Menge: 600,000 St
Zuordnung: 444000000 047

#### 01.05 Provisorien, Montage und Demontage

**01.05.0010 Erstellung Montageplanung (MP)**
Erstellung der vollständigen Montageplanung (MP) auf
Grundlage der vorliegenden Ausführungsplanung (einschl.
der Koordination mit den anderen Gewerken) durch den
AN. Die wesentlichen erforderlichen Abstimmungen sind
sep. aufgeführt. Der AN hat bei der Planung den letzten
bzw. aktuellen Stand der Architektengrundrisse,
Deckenspiegelpläne, Wandabwicklungen etc. als Grundlage
für seine Planerstellung zu nutzen und zu hinterlegen.
Die abgestimmten Planunterlagen der MP sind,
entsprechend dem vorgegebenen Standard, als dwg und
pdf-Dateien, sowie als Papierausdruck zu übergeben.

Erstellung der vollständigen Montageplanung und
Abstimmungen der beteiligten Gewerke (z. B. BMA, Daten-
und Nachrichtentechnik) wie beschrieben
Menge: 1,000 St
Zuordnung: 444000000 047

**01.05.0020 Materialcontainer**
Liefern, Aufstellen, Vorhalten, Unterhalten und
Entfernen eines abschließbaren Materialcontainers zur
sicheren Lagerung von Baumaterialien, Werkzeugen und
Geräten.

Größe: nach Wahl des AN

inkl.:
An- und Abtransport
Auf- und Abstellen inkl. ggf. erforderlicher
Unterbauarbeiten
Vorhaltung für die gesamte Bauzeit
Menge: 1,000 psch
Zuordnung: 444000000 047

**01.05.0030 Sozialcontainer**
Liefern, Aufstellen, Vorhalten, Betreiben und Entfernen
eines Sozialcontainers zur Nutzung durch das
Baustellenpersonal gemäß Arbeitsstättenverordnung
(ArbStättV) und ASR. Gedämmter Container mit Heizung.
Ausstattung als Aufenthalts- und Umkleideraum. inkl.
Tisch und Sitzgelegenheiten. Beleuchtung und
elektrische Installation

Größe nach Wahl des AN.

inkl.:
An- und Abtransport
Auf- und Abstellen inkl. ggf. erforderlicher
Unterbauarbeiten
Vorhaltung für die gesamte Bauzeit
Menge: 1,000 psch
Zuordnung: 444000000 047

**01.05.0040 Stellung Leitern, Gerüste und Arbeitsbühnen**
Stellung Leitern und Gerüste

Stellung von allen erforderlichen Leitern /
Plattformstehleitern und kleine Gerüste in
ausreichender Anzahl und Höhe während der gesamten
Bauzeit.
Menge: 1,000 psch
Zuordnung: 444000000 047

**01.05.0050 Aufbau eines fahrbaren Arbeitsgerüsts über 3,5m**
Aufbau eines fahrbaren Arbeitsgerüsts
Bereitstellen und fachgerechter Aufbau eines fahrbaren
Arbeitsgerüsts für Arbeiten in einer Höhe über 3,50 m
bis max. 8,00 m über der Standfläche.
Gerüst muss den Anforderungen der DIN EN 1004
entsprechen.
Inklusive:

Anlieferung zum Einsatzort.
Montage gemäß Sicherheitsvorschriften.
Sicherung gegen unbeabsichtigtes Bewegen (z. B.
Feststellbremsen).

Gerüste kleiner 3,5m Arbeitshöhe sind Nebenleisungen
und über die zuvor gennanten Pauschalposition zu
kalkulieren.
Menge: 5,000 St
Zuordnung: 444000000 047

**01.05.0060 Abbau eines fahrbaren Arbeitsgerüsts über 3,5m**
Fachgerechter Abbau und Abtransport des zuvor genannten
Rollgerüsts über 3,5m Arbeitshöhe nach Abschluss der
Arbeiten.
Menge: 5,000 St
Zuordnung: 444000000 047

**01.05.0070 Vorhalten eines fahrbaren Arbeitsgerüsts**
Vorhalten des zuvor genannten Arbeitsgerüsts.
Sicherstellung der Standsicherheit und
Funktionsfähigkeit während der gesamten Vorhaltezeit.
Inklusive:

Regelmäßige Kontrolle auf Sicherheit.
Bereitstellung aller notwendigen Komponenten.

Abrechnung nach Tagen der Nutzung.
Menge: 60,000 d
Zuordnung: 444000000 047

**01.05.0080 Demontage Kanal Kunststoff 60x40 bis 150x80 m**
Freischalten, Demontage und Entsorgung von Kabelkanälen
aus Kunststoff
60x40 bis 150x80 mm.
Menge: 50,000 m
Zuordnung: 444000000 047

**01.05.0090 Demontage Kanal Kunststoff bis 40x40**
Freischalten, Demontage und Entsorgung von Kabelkanälen
aus Kunststoff
bis 40x40 mm.
Menge: 100,000 m
Zuordnung: 444000000 047

**01.05.0100 Demontage Rohre 32 bis 50**
Demontage und Entsorgung von Stahl- bzw.
Kunststoffrohren Nenngröße M 32 bis 50, einschl. der
Befestigungssysteme, Schellen etc.
Menge: 225,000 m
Zuordnung: 444000000 047

**01.05.0110 Demontage Rohre bis 25**
Demontage und Entsorgung von Stahl- bzw.
Kunststoffrohren bis Nenngröße M 25, einschl. der
Befestigungssysteme, Schellen etc.
Menge: 225,000 m
Zuordnung: 444000000 047

**01.05.0120 Demontage Einzelverlegesystem für Kabel und Leitungen**
Demontage Einzelverlegesystem für Kabel und Leitungen
bis DN 30mm
Menge: 60,000 m
Zuordnung: 444000000 047

**01.05.0130 Demontage NS-Kabel 5 x 2,5/4 mm²**
Abklemmen, Freischalten, Demontage und Entsorgung von
vorhandenen Niederspannungskabel, z. B. Kabel der Typen
NYY / NYCWY / NHxH / NYM /NYIF/ NYIFY oder ähnlich, 5 x
2,5 bis 5x4 mm². Inklusive evtl. vorhandenes
Einzelverlegesystem.
Menge: 50,000 m
Zuordnung: 444000000 047

**01.05.0140 Demontage NS-Kabel 5 x 1,5 mm²**
Abklemmen, Freischalten, Demontage und Entsorgung von
vorhandenen Niederspannungskabel, z. B. Kabel der Typen
NYY / NYCWY / NHxH / NYM /NYIF/ NYIFY oder ähnlich, bis
5 x1,5 mm². Inklusive evtl. vorhandenes
Einzelverlegesystem.
Menge: 50,000 m
Zuordnung: 444000000 047

**01.05.0150 Auspr. und Freischalten von FM-Leitungen 06x2 bis 20x2x0,8mm**
Ausprüfen und Freischalten von FM-Leitungen 06x2 bis
20x2x0,8mm
Menge: 12,000 St
Zuordnung: 444000000 047

**01.05.0160 Ausprüfen und Freischalten von FM-Leitungen bis 6x2x0,8mm**
Menge: 120,000 St
Zuordnung: 444000000 047

**01.05.0170 Demontage Fernmeldekabel und Fernmeldeleitungen**
Demontage und Entsorgung von vorhandenen Fernmelde-,
Koaxial- und Datenkabeln sowie Steuerleitungen bis ca.
10 x 2 x 0,8 mm
Menge: 10000,000 m
Zuordnung: 444000000 047

**01.05.0180 Demontage LWL Leitungen**
Demontage und Entsorgung von vorhandenen LWL Leitungen
Menge: 7000,000 m
Zuordnung: 444000000 047

**01.05.0190 Demontage AZK 100x100 mm**
Abklemmen, Freischalten, Demontage und Entsorgung von
Abzweigkästen A. P.
Abmessungen 100x100 mm.
Menge: 40,000 St
Zuordnung: 444000000 047

**01.05.0200 Demontage AZK 80x80 mm**
Abklemmen, Freischalten, Demontage und Entsorgung von
Abzweigkästen A. P.
Abmessungen 80 x 80 mm.
Menge: 40,000 St
Zuordnung: 444000000 047

**01.05.0210 Demontage Installationsgeräten AP / UP**
Freischalten, Abklemmen, Demontage und Entsorgung von
Installationsgeräten, wie Schalter, Steckdosen, CEE-
Steckdosen, Bewegungsmelder, Tageslichtfühler o. ä. in
Aufputz bzw. Unter-Putz-Installation.
Menge: 30,000 St
Zuordnung: 444000000 047

**01.05.0220 Demontage LWL Verteiler**
Demontage alter LWL Verteiler und Spleißboxen inkl.
Freischalten und Entsorgung
Menge: 50,000 St
Zuordnung: 444000000 047

**01.05.0230 Erdungsanschluss 1x10mm²**
Erdungsanschluss herstellen mit Erdungsschraube /
Schelle und Anschluss des Potentialausgleichsleiter bis
1 x 10 mm², kompl. mit allem Zubehör.
Die Herstellung der leitenden Verbindungen entlang von
Steigetrassen, Brüstungskanälen und Kabelbühnen sind in
die Einheitspreise der entsprechenden Verlegesysteme
einzukalkulieren und werden nicht mit dieser Position
vergütet. Das Leitungsmaterial ist im Titel Kabel- und
Leitungen aufgeführt.
Menge: 30,000 St
Zuordnung: 444000000 047

**01.05.0240 Erdungsanschluss bis 1x6mm²**
Erdungsanschluss herstellen mit Erdungsschraube /
Schelle und Anschluss des Potentialausgleichsleiter bis
1 x 6 mm², kompl. mit allem Zubehör.
Die Herstellung der leitenden Verbindungen entlang von
Steigetrassen, Brüstungskanälen und Kabelbühnen sind in
die Einheitspreise der entsprechenden Verlegesysteme
einzukalkulieren und werden nicht mit dieser Position
vergütet. Das Leitungsmaterial ist im Titel Kabel- und
Leitungen aufgeführt.
Menge: 6,000 St
Zuordnung: 444000000 047

*Hinweis*
Muffen

**01.05.0250 Verbindungsmuffe Fernmeldeleitung 6x2x0,8 bis 10x2x0,8mm**
Verbindungsmuffe von Fernmeldeleitung von 6x2x0,8 bis
10x2x0,8mm im Gebäude
Menge: 10,000 St
Zuordnung: 444000000 047

**01.05.0260 Verbindungsmuffe Fernmeldeleitung bis 4x2x0,8mm**
Verbindungsmuffe von Fernmeldeleitung von bis 4x2x0,8mm
im Gebäude
Menge: 40,000 St
Zuordnung: 444000000 047

*Hinweis*
Bohr, Schlitz- und Fräsarbeiten, Stemmarbeiten

Vor Erstellung von größeren Wand- oder Deckenschlitzen,
sowie Durchbrüchen oder Kernbohrung sind diese mit der
Bauleitung und Statik abzustimmen und die
Durchführbarkeit zu klären.

Vor Erstellung der Kernbohrung ist eine
Orientierungsbohrung zu erstellen. Ggf. ist die Decke
von unten freizulegen. Die Bohrungen dürfen nur an den
dafür geeigneten Stellen durchgeführt werden. Hierzu
ist mit der Bauleitung Rücksprache zu nehmen.

Schlitze dürfen nur mit dafür geeigneten Fräsen mit
Absaugvorrichtung erstellt werden.

Schlitzarbeiten in historischen Lehmwänden, sind nur
nach vorheriger Absprache mit der Bauleitung
durchzuführen.

**01.05.0270 Bohrung Beton Durchm. 12-25mm T 65-70cm nicht schadstoffbelastet v.Han**
StL-Nr. STLB-Bau 10/2025
Bohrung, Untergrundfläche waagerecht, Bohrkernsicherung
nicht erforderlich, aus unbewehrtem Beton, Normalbeton,
Bohrdurchmesser über 12 bis 25 mm, Bohrtiefe über 65
bis 70 cm, nicht schadstoffbelastet,
Abfall ist nicht gefährlich, ohne Festlegung eines
Zuordnungskriteriums LAGA/DepVO/EBV/RuVA, Wichte des
Abbruchstoffes DIN EN 1991-1-1 24 kN/m3, Arbeitshöhe
bis 3,5 m über der Standfläche des hierfür
erforderlichen Gerüstes, von Hand/mit handgeführten
Kleingeräten, ohne Wasserfreisetzung, Ausführung
innerhalb des Bauwerks, Ausführung in allen Geschossen,
aufgenommene Stoffe sammeln, ohne Zerkleinerung, auf
LKW des AN laden, transportieren, entsorgen, zum Lager
oder zur Anlage nach Wahl des AN, Abfallschlüssel nach
AVV (Abfallverzeichnis-Verordnung) 170101 Beton,
Vergütung der Entsorgung übernimmt AN.
Menge: 6,000 St
Zuordnung: 444000000 084

**01.05.0280 Bohrung Beton Durchm. 12-25mm T 40-45cm nicht schadstoffbelastet v.Han**
StL-Nr. STLB-Bau 10/2025
Bohrung, Untergrundfläche waagerecht, Bohrkern ist
gegen Absturz zu sichern, aus unbewehrtem Beton,
Normalbeton, Bohrdurchmesser über 12 bis 25 mm,
Bohrtiefe über 40 bis 45 cm, nicht schadstoffbelastet,
Abfall ist nicht gefährlich, Zuordnung LAGA Z 0
(uneingeschränkter Einbau), Wichte des Abbruchstoffes
DIN EN 1991-1-1 24 kN/m3, Arbeitshöhe bis 3,5 m über
der Standfläche des hierfür erforderlichen Gerüstes,
von Hand/mit handgeführten Kleingeräten, ohne
Wasserfreisetzung, Ausführung innerhalb des Bauwerks,
Ausführung in allen Geschossen,
aufgenommene Stoffe sammeln, ohne Zerkleinerung, auf
LKW des AN laden, transportieren, entsorgen, zum Lager
oder zur Anlage nach Wahl des AN, Abfallschlüssel nach
AVV (Abfallverzeichnis-Verordnung) 170101 Beton,
Vergütung der Entsorgung übernimmt AN.
Menge: 14,000 St
Zuordnung: 444000000 084

**01.05.0290 Bohrung Beton Durchm. 12-25mm T 17,5-20cm nicht schadstoffbelastet v.H**
StL-Nr. STLB-Bau 10/2025
Bohrung, Untergrundfläche waagerecht, Bohrkernsicherung
nicht erforderlich, aus unbewehrtem Beton, Normalbeton,
Bohrdurchmesser über 12 bis 25 mm, Bohrtiefe über 17,5
bis 20 cm, nicht schadstoffbelastet,
Abfall ist nicht gefährlich, Zuordnung LAGA Z 0
(uneingeschränkter Einbau), Wichte des Abbruchstoffes
DIN EN 1991-1-1 24 kN/m3, Arbeitshöhe bis 3,5 m über
der Standfläche des hierfür erforderlichen Gerüstes,
von Hand/mit handgeführten Kleingeräten, ohne
Wasserfreisetzung, Ausführung innerhalb des Bauwerks,
Ausführung in allen Geschossen,
aufgenommene Stoffe sammeln, ohne Zerkleinerung, auf
LKW des AN laden, transportieren, entsorgen, zum Lager
oder zur Anlage nach Wahl des AN, Abfallschlüssel nach
AVV (Abfallverzeichnis-Verordnung) 170101 Beton,
Vergütung der Entsorgung übernimmt AN.
Menge: 50,000 St
Zuordnung: 444000000 084

*Hinweis*
Abdeckarbeiten

Nachfolgend aufgeführte Abdeckarbeiten sind auf
Anordnung der Bauleitung bzw. AG auszuführen.

Die ausgelegte Abdeckpappe / Abdeckfolie ist in den
erforderlichen Bereichen gegen verrutschen zu sichern
bzw. an entsprechenden Stellen zu befestigen bzw.
abzukleben.

Die Abdeckpappe / Abdeckfolie ist nach Fertigstellung
der Arbeiten zu entfernen und sachgerecht zu entsorgen,
sofern diese nicht durch den AN Malerarbeiten bzw. AN
Bodenbeläge weiter genutzt werden kann.

**01.05.0300 Auslege- und Abdeckpappe**
Auslege- und Abdeckpappe, Abdeckarbeiten für einzelne
Bereiche, entsprechende Reinigungsarbeiten sind mit
auszuführen.
Materialstärke 1 mm
Menge: 25,000 m²
Zuordnung: 444000000 047

**01.05.0310 Abdeckarbeiten**
Abdeckarbeiten für Arbeitsbereiche oder Geräte mit
Abdeckfolie, entsprechende Reinigungsarbeiten sind mit
auszuführen.
Menge: 25,000 m²
Zuordnung: 444000000 047

*Hinweis*
Montagestunden:

Grundsätzlich werden Stundenlohnarbeiten nur dann
vergütet, wenn es sich um zusätzliche
(außervertragliche) Arbeiten handelt, welche nicht nach
Einheitspreisen abgerechnet werden können und auf
Anforderung der Bauleitung ausgeführt wurden. Sie
müssen per Stundenzettel (tägliche Aufführung)
unmittelbar nach Durchführung der Arbeiten (spät. an
der darauffolgenden Baustellenbesprechung) der
Bauleitung zur Unterzeichnung vorgelegt werden.
Nachträglich eingereichte Stundenzettel werden
grundsätzlich nicht anerkannt. Die Leistungen müssen
nach Grad der Qualifikation abgerechnet werden, d. h.
dass Stemmen von Schlitzen ist von einem Helfer bzw.
Auszubildenden auszuführen.

Alle Positionen sind ohne Zuschläge für Überstunden und
Wochenendarbeiten zu kalkulieren. Überstunden und
Wochenendarbeiten werden nur vergütet, sofern diese auf
Anordnung der Bauleitung notwendig werden.

**01.05.0320 Montagestunden für Obermonteur und Monteur**
Montagestunden für Obermonteur und Monteur wie vor
beschrieben, einschl. aller Zuschläge zum Nachweis und
nach vorheriger Genehmigung durch die Fachbauleitung.
Der Stundensatz ist einschl. aller Unkostenzuschläge
wie Auslösungen, Fahrgelder, Verdienstspannen und
dergleichen anzusetzen.
Menge: 220,000 h
Zuordnung: 444000000 047

**01.05.0330 Montagestunden für Helfer bzw. Auszubildenden**
Montagestunden wie vor beschrieben, jedoch für Helfer
bzw. Auszubildenden bis 4. Ausbildungsjahr.
Menge: 80,000 h
Zuordnung: 444000000 047

*Hinweis*
Zuschläge

Mehraufwand für Arbeiten außerhalb der normalen
Arbeitszeit, Werktage, Samstage und Sonntage.

Nachfolgende Zuschläge sind vom Bieter auszufüllen.
Diese Zuschläge sind für Arbeiten außerhalb der
normalen Arbeitszeit, welche ausdrücklich von der
Fachbauleitung angeordnet werden. In die Zuschläge sind
alle Unkostenzuschläge wie vor aufgeführt einzurechnen.

Die Zuschläge gelten gleicher Maßen für
Stundenlohnarbeiten (außervertragliche Arbeiten) und
Arbeiten die über Einheitspreise abgegolten werden
(vertragliche Arbeiten).

Einzutragen ist nur der Zuschlag ohne den eigentlichen
Stundenlohn für die normale Arbeitszeit!

normale Arbeitszeiten:
Montag - Freitag 7.00 - 18.00 Uhr

**01.05.0340 Zuschläge Samstags- und Nachtarbeit Obermonteur und Monteur**
Der Verrechnungssatz für die jeweilige Arbeitskraft
(Obermonteuer und Monteur) umfasst nur die Zuschläge
für Stundenlohnarbeiten außerhalb der normalen
Arbeitszeiten und an Samstagen auf Anforderungen des
AG.
Menge: 20,000 h
Zuordnung: 444000000 047

**01.05.0350 Zuschläge Samstags- und Nachtarbeit Helfer**
Der Verrechnungssatz für die jeweilige Arbeitskraft
(Helfer) umfasst nur die Zuschläge für
Stundenlohnarbeiten außerhalb der normalen
Arbeitszeiten und an Samstagen auf Anforderungen des AG
.
Menge: 20,000 h
Zuordnung: 444000000 047

**01.05.0360 Zuschläge Sonn- und Feiertage Obermonteur und Monteur**
Der Verrechnungssatz für die jeweilige Arbeitskraft
(Obermonteur und Monteur) umfasst nur die Zuschläge für
Stundenlohnarbeiten an Sonn- und Feiertagen auf
Anforderungen des AG .
Menge: 10,000 h
Zuordnung: 444000000 047

**01.05.0370 Zuschläge Sonn- und Feiertage Helfer**
Der Verrechnungssatz für die jeweilige Arbeitskraft
(Helfer) umfasst nur die Zuschläge für
Stundenlohnarbeiten an Sonn- und Feiertagen auf
Anforderungen des AG.
Menge: 10,000 h
Zuordnung: 444000000 047

*Hinweis*
Dokumentation

Werden die Revisionsunterlagen nicht rechtzeitig oder
nicht in ausreichender Form abgegeben, behält sich der
Auftraggeber vor, diese Pläne anderweitig anfertigen zu
lassen und die dadurch entstandenen Kosten bei der
Schlußrechnung dem Auftragnehmer in Abzug zu bringen.

**01.05.0380 Gesamtdokumentation**
Gesamtdokumentation gemäß Vorbemerkung HHU TAB Anhang
811
Menge: 1,000 St
Zuordnung: 444000000 047

**01.05.0390 Einweisung Nutzer**
Einweisung des Nutzers gemäß Tab HHU und Vorbemerkungen
unter Verwendung des dafür vorgesehenem
Einweisungsprotokolls:
Modul 810 FM - Dokumentationsrichtlinie
Anlage 815 - Einweisungsprotokoll
Menge: 1,000 St
Zuordnung: 444000000 047

### 02 Datenübertragungsnetze

#### 02.01 Datennetze

*Hinweis*
Schließung und Kennzeichnung Verteiler

Das Datennetz für Gefahrenmeldeanlagen unterliegt einer
besonderen Zugangsbeschränkung. Alle Verteilerpunkte
mit lösbaren Verbindungen sind daher mit einem Schloss
auszuführen. Hiervon sind lediglich Spleißboxen
ausgenommen, welche keine Patchverbindungen enthalten.
Alle 19 Zoll-Verteiler sind mit einem Schloss für
Profilzylinder auszuführen. Die Profilzylinder werden
bauseits beschafft und sind durch den AN einzusetzen.
Die LWL-Wandverteiler sind alle mit gleicher Schließung
auszuführen, wenn keine PZ eingesetzt werden kann.

Alle Verteiler müssen mit dem HHU CAFM AKS-Schlüssel
beschriftet werden, welcher durch die HHU vorgegeben
wird. Die Kennzeichnung hat mit einem gravierten Schild
zu erfolgen.

*Hinweis*
19-Zoll Komponenten

(Alle LWL-Spleißarbeiten sind in der dafür vorgesehen
Position "Lichtbogenspleiß" zu kalkulieren, nicht in
den 19-Zoll Komponenten.)

Alle Verteiler sind mit einer Hutschiene mit
Durchgangsklemmen auszustatten. Diese dient zur
Anbindung von Signalen an die Gebädeautomation.

**02.01.0010 Verteiler Standschrank Einbau 19Zoll-Komponenten Stahlblech besch IP55**
StL-Nr. X STLB-Bau 04/2025
Verteiler als Standschrank für Datennetze, Türanschlag
wahlweise links/rechts, einschl. Sockel, Höhe 200 mm,
zum Einbau von 19-Zoll-Komponenten, aus Stahlblech,
beschichtet, Schutzart IP 55 DIN EN 60529 (VDE 0470-1),
Potentialausgleich DIN EN 50310 (VDE 0800-2-310), mit
einer Fronttür, aus Stahlblech mit einer Füllung aus
Sicherheitsglas, mit Schwenkgriff und
Sicherheitsschloss, und einer Rücktür aus Stahlblech,
mit Seitenwänden, Seitenwände abnehmbar, mit
Lüfterdeckel, mit Bodenplatte mit Kabeleinführung, mit
19-Zoll-Einbaugestell und Kabelführungsbügel, Breite
0,8 m, Tiefe 1 m, 42 Höheneinheiten,

Hersteller und Typ 'Rittal / VX IT 5309.136'
oder gleichwertig,

Hersteller und Typ
'....................................................'
vom Bieter einzutragen
Menge: 5,000 St
Zuordnung: 457000000 061

**02.01.0020 Wandverteiler vormontiert, 21 HE ca. 600 x 1012 x 573 mm IP 54**
Wandverteiler vormontiert, 21 HE

Gehäuse:
Dreiteiliges Wandverteilergehäuse, bestehend aus:

Wandelement mit 2 senkrechten Montageschienen und einer
waagrecht
montierten C-Profilschiene zur Kabelabfangung, austauschbare Flanschplatten, oben
geschlossen, unten mit Bürsteneinsatz zur
Kabeleinführung, mit montierter
Potentialausgleichschiene, Schwenkteil mit zwei Stück
stufenlos tiefenverstellbaren (19") Profilschienen, auf
C-Schienen montiert, mit umlaufender 25 mm
Profillochung in Front-und Rückrahmen, seitlich rechts
oben und links unten je ein Austrittsfilter zur
passiven Gehäusebelüftung montiert, vorbereitet zur
Aufnahme eines aktiven Lüftererweiterungssatz, Design-
Sichttür mit Komfortgriff für Verschlusseinsätze, mit
Komfortgriff für Profilhalbzylinder, Verschluss-System
mit Zweipunkt-verriegelung, Gehäuse komplett
sternpunktförmig geerdet, inkl. Wandbefestigungshalter,
Schutzart IP 54 nach EN 60 529 IP 54 in Verbindung
mit geschlossener Flanschplatte, oben und unten.
Belastbarkeit Schwenkteil: min: 75kg
Material:
Gehäuse:,, Stahlblech min.: 1,5mm
Sichtscheibe: ESG 3mm
Oberflächenausführung: lackiert,
Abmessungen (B x H x T) ca.:
600 x 1012 x 573 mm (21 HE)
Menge: 27,000 St
Zuordnung: 457000000 061

**02.01.0030 Tiefenverstellbare Hutschiene 19Zoll 3HE**
tiefenverstellbarer Hutschiene für
Installationseinbaugeräte nach DIN43880
inkl. Zugentlastung
3HE

inkl. 10x Durchgangsklemmen für Leitungen bis 2,5mm².
Menge: 32,000 St
Zuordnung: 457000000 061

**02.01.0040 Patchfeld Spleißkassette LWL 1HE ausziehbar OS 2 LCD 24Ausbrüche 24Kup**
StL-Nr. X STLB-Bau 04/2025
Patchfeld mit Spleißkassette und allem systembedingten
Zubehör, LWL, eine Höheneinheit, ausziehbar,
Einmodenfaser OS 2, DIN EN 50173-1 (VDE 0800-173-1),
mit Steckgesicht LCD-Durchführungskupplungen, Ferrulen
aus Zirkonia Keramik, Kontakte mit PC, Anzahl Ausbrüche
24 St, Anzahl Kupplungen 24 St,

Anzahl Pigtails '48' St,

Hersteller und Typ 'METZ CONNECT / 1504697424-E'
oder gleichwertig,

Hersteller und Typ
'....................................................'
vom Bieter einzutragen
Menge: 70,000 St
Zuordnung: 457000000 061

**02.01.0050 Patchfeld Spleißkassette LWL 1HE ausziehbar OS 2 LCD 12Ausbrüche 12Kup**
StL-Nr. X STLB-Bau 04/2025
Patchfeld mit Spleißkassette und allem systembedingten
Zubehör, LWL, eine Höheneinheit, ausziehbar,
Einmodenfaser OS 2, DIN EN 50173-1 (VDE 0800-173-1),
mit Steckgesicht LCD-Durchführungskupplungen, Ferrulen
aus Zirkonia Keramik, Kontakte mit PC, Anzahl Ausbrüche
12 St, Anzahl Kupplungen 12 St,

Anzahl Pigtails '24' St,

Hersteller und Typ 'METZ CONNECT / 1504697412-F'
oder gleichwertig,

Hersteller und Typ
'....................................................'
vom Bieter einzutragen
Menge: 11,000 St
- 9,000, Zuordnung: 457000000 061
- 2,000, Zuordnung: 457000000 061

**02.01.0060 Modul 19 Zoll Modulträger 1HE 24 Port lichtgrau unbestückt**
Modultraeger 19 Zoll 1HE grau unbestueckt

Aluminium eloxierter Modultraeger, 24 Steckplaetze
fuer Module mit MC Modulausschnitt, Erdschiene zum
Potentialausgleich am Modultraeger montiert, sicherer
Potentialausgleich der Einzelmodule mittels
Federkontakt
zum Traeger, mit aufgedruckter Beschriftung von 1 bis
24.
Modulhalter mit Beschriftungsfeld 14,4 x 8,5 mm, mit
Sichtfenster
fuer Beschriftungseinlage, Beschriftungseinlage
beiliegend.
Integrierte farbig kodierbare Staubschutzklappe.
Modulhalter zu Servicezwecken einzeln nach vorne
demontierbar. Integrierte Kabelabfangung, zusaetzliche
Kabelabfangung
der Installationskabel am Modultraeger mittels
Kabelbinder moeglich. Metall und Kunststoffteile
recyclingfaehig, halogenfrei,
RoHS-konform, Nachweise des Herstellers sind
beizufuegen.
Anzahl der Steckplaetze: 24
Einbauauschnitt: MC Modul
Einbaumass Breite: 19 Zoll
Einbaumass Hoehe: 1HE
Erdung: Erdungsbolzen M6x10 mit Mutter und Zahnscheiben
Menge: 32,000 St
Zuordnung: 457000000 061

**02.01.0070 Modul für Modulträger Kat.6A 8(8) Buchse**
Modul Cat.6[A] jack
Hinweis: [A] = tiefgestellter Buchstabe
Universelle Modul-Anschlusseinheit Datentechnik
Kategorie 6[A], 500 MHz Komponenten gepruefte
Ausfuehrung
fuer Datenuebertragungsraten bis 10 GBit nach IEEE
802.3an aus
Zinkdruckguss, Oberflaechen veredelt, mit
einzelgeschirmter
RJ45-Buchse, zweiteiliges Modulgehaeuse mit Modul-
Steckgesicht,
grossflaechiger Schirmanschluss mit federnder,
unverlierbarer
Schirmanschlussschelle, vom Schirmanschluss getrennte
Zugentlastung, zum Anschluss von Kategorie 6[A], 7, 7
[A]
und 8 Installationskabeln.
Einhaltung der Kategorie 6[A] Komponentenpruefung nach
ISO/IEC 11801, EN 50173-1 und IEC 60603-7-51,
von einem akkreditierten Prueflabor zertifiziert.
Fuer 10BaseT, 100BaseT, ATM 155 MBit/s, Gigabit-
Ethernet,
10GBASE-T, geeignet fuer Remote Powering (PoE, PoE
plus,
UPoE und 4PPoE) und HDBaseT, SAT-IP und AVoverIP.
Anschluss und Montage ohne Spezialwerkzeug,
farbige Kodierung ueber Staubschutzklappen moeglich,
Potentialausgleich mittels Federkontakt zur
Applikation, zusaetzlicher
Anschluss fuer Potentialausgleich mit Flachstecker 2,8
mm,
Metall und Kunststoffteile recyclingfaehig, RoHS-
konform,
halogenfrei, Nachweise des Herstellers sind
beizufuegen.
Buchse: RJ45, vollgeschirmt
Bauform: Modul
Anzahl der Buchsen: 1
Anschluss: 8-polig, Schirm als grossflaechige
Klemmverbindung
Anschlusstechnik: IDC Schneidklemme
Beschaltung: Norm
Adernkennzeichnung: T568A und T568B
Menge: 64,000 St
Zuordnung: 457000000 061

**02.01.0080 Rangierfeld**
Kabel Management - Rangierfeld 19Zoll 1HE zum
horizontalen rangieren der Patchkabel, 5 einfach
montierbaren / demontierbaren Kabelführungsbügel,
Metallfront, geeignet für optional erhältliche
aufsteckbare Beschriftungsleiste, Metall und
Kunststoffteile recyclingfähig, Nachweis des
Herstellers ist beizufügen.

Kabelführungsbügel: 5 Stück (100mm)
Farbe: grau
Einbaumass: 1 HE

liefern und montieren
Menge: 111,000 St
Zuordnung: 457000000 061

**02.01.0090 Dokumentenschublade 482,6 mm (19"), 2 HE**
Dokumentenschublade 482,6 mm (19"), 2 HE

Material: Stahlblech, lackiert, RAL 7035
Einbautiefe: 427 mm

liefern und montieren
Menge: 5,000 St
Zuordnung: 457000000 061

**02.01.0100 Blindpanel 482,6 mm / 19" 3 HE**
Blindpanel 482,6 mm / 19" 3 HE als Leerfeldabdeckung
bzw. zur individuellen Bestückung.

Einbauhöhe: 132,5 mm, 3 HE
Ausführung: Stahlblech
Lackierung: RAL 7035

liefern und montieren
Menge: 43,000 St
Zuordnung: 457000000 061

**02.01.0110 Blindpanel 482,6 mm / 19" 2 HE**
Blindpanel 482,6 mm / 19" 2 HE als Leerfeldabdeckung
bzw. zur individuellen Bestückung.

Einbauhöhe: 88 mm, 2 HE
Ausführung: Stahlblech
Lackierung: RAL 7035

liefern und montieren
Menge: 33,000 St
Zuordnung: 457000000 061

**02.01.0120 Blindpanel 482,6 mm / 19" 1 HE**
Blindpanel 482,6 mm / 19" 1 HE als Leerfeldabdeckung
bzw. zur individuellen Bestückung.

Einbauhöhe: 44 mm, 1 HE
Ausführung: Stahlblech
Lackierung: RAL 7035

liefern und montieren
Menge: 56,000 St
Zuordnung: 457000000 061

**02.01.0130 Steckdosenleiste 230V Abzweigd. Überspannungsschutz 8Steckdosen**
StL-Nr. STLB-Bau 04/2025
Steckdosenleiste, 230 V mit Abzweigdose, mit
Überspannungsschutz, mit 8 Steckdosen, mit Schalter und
Kontrollleuchte, als 19-Zoll-Bauteil.
Menge: 32,000 St
Zuordnung: 457000000 061

*Hinweis*
LWL-Wandverteiler

**02.01.0140 LWL Wandverteiler 2-türig 72 LCD**
LWL Wandverteiler 2-türig
Gehäuse metallisch zur rückwärtigen Wandbefestigung; 2
getrennt zu öffnende Türen, jeweils abschließbar; 2
getrennte Schließcodes; Jeweils 2 Bohrungen zur
Aufnahme von Kabelverschraubungen oben und unten auf
dem Gehäuse; Jeweils eine Kabeldurchführungsöffnung
oben und unten verschließbar mit Schieber und
Moosgummistreifen; Tür für Patchbereich ausgestattet
mit Laser-Warnhinweis; Im Installationsbereich
eingebrachter Gewindebolzen zur Aufnahme von mindestens
8 Spleißkassetten; Aufnahme von Verteilerplatten;

Bestückt mit:
- LWL-Verteilerplatte 72 LCD
- 2 Vorreiber-Schließsysteme, separat schließend für
beide Türen. Jedoch alle Wandverteiler
gleichschließend.

Spleißkassetten und Spleißarbeiten sind separat
aufgeführt
Menge: 5,000 St
Zuordnung: 457000000 061

**02.01.0150 Faserpigtail-Set 12x E9/125 für Wandverteiler**
Faserpigtail-Set E9/125, 12 Farben, LC,
für LWL-Wandverteiler

12 x E9/125, OS2, LC

eingefärbt nach VDE 0888
Steckerfarbe: blau

Spleißarbeiten werden separat vergütet
Menge: 40,000 St
Zuordnung: 457000000 061

**02.01.0160 LC Duplex Kupplung**
LC Duplex Kupplung, Multimode und Singlemode,
Keramikhülse, Kunststoffgehäuse, blau
passend zum LWL-Wandverteiler

Spleißarbeiten werden separat vergütet
Menge: 240,000 St
Zuordnung: 457000000 061

**02.01.0170 LWL-Spleißbox IP66 für 8 Spleißkassetten**
LWL-Spleißbox IP66 M-V

Gehäuse mit Vorprägungen für M20/M25, mit Aufnahme für
bis zu 8 Spleißkassetten oder 3 Spleißkassetten und 1
Verteilerplatte

Thermoplastischer Kunststoff, halogenfrei, flammwidrig

inkl. notwendigem Zubehör, wie Kabelverschraubungen

Spleißkassetten und Spleißarbeiten werden separat
vergütet.
Menge: 20,000 St
Zuordnung: 457000000 061

**02.01.0180 LWL Spleißkassette für Wandverteiler und Speißboxen**
LWL Spleißkassette für Wandverteiler und Speißboxen
mit integrierten Spleißhaltern
Kunststoffgehäuse zur Aufnahme von mind. 2x12 (=24)
Crimpspleißen;integrierte Faserführung zur Einhaltung
minimaler
Biegeradien;Mind. 4 seitliche Gehäuseöffnungen zum
Ein-/Ausführen
von Einzel-/Bündeladern;Einzel-/Bündeladern an
Gehäuseöffnung mit Kabelbindern
fixierbar;Mind. 4 Kabelbinder beiliegend;
Spleißkassette verschließbar mit Deckel;

Spleißarbeiten werden separat vergütet
Menge: 100,000 St
Zuordnung: 457000000 061

*Hinweis*
LWL-Patchkabel

Die LWL-Patchkabel sind durch den AN gemäß
Nutzervorgabe zu kennzeichnen in den LWL-Verteilern zu
patchen um die GMA-Ringe durchzuverbinden. Die Stecker
sind vor dem Patchen mit geeignetem Werkzeug zu
reinigen.
Zum Abschluss der Maßnahme sind alle geschlossenen LWL-
Ringe messtechnisch zu überprüfen.

**02.01.0190 Konf. LWL-Innenkabel I-V(ZN)H Ziehel.**
StL-Nr. STLB-Bau 04/2025
Konfektioniertes LWL-Innenkabel, Vollader I-V(ZN)H, mit
verseilter Ader, mit 4 Fasern, Einmodenfaser OS 2, DIN
EN 50173-1 (VDE 0800-173-1), Ausführung Stecker Seite 1
LC, Ausführung Steckerstirnfläche Seite 1 mit PC,
Ausführung Stecker Seite 2 LC, Ausführung
Steckerstirnfläche Seite 2 mit PC, mit integriertem
Ziehelement, unverlierbares Beschriftungsfeld für die
Kabelkennzeichnung beidseitig, mind. 15 Zeichen,

Länge Kabel '10' m.
Menge: 7,000 St
Zuordnung: 457000000 061

**02.01.0200 Konf. LWL-Innenkabel I-V(ZN)H Ziehel.**
StL-Nr. STLB-Bau 04/2025
Konfektioniertes LWL-Innenkabel, Vollader I-V(ZN)H, mit
verseilter Ader, mit 4 Fasern, Einmodenfaser OS 2, DIN
EN 50173-1 (VDE 0800-173-1), Ausführung Stecker Seite 1
LC, Ausführung Steckerstirnfläche Seite 1 mit PC,
Ausführung Stecker Seite 2 LC, Ausführung
Steckerstirnfläche Seite 2 mit PC, mit integriertem
Ziehelement, unverlierbares Beschriftungsfeld für die
Kabelkennzeichnung beidseitig, mind. 15 Zeichen,

Länge Kabel '5' m.
Menge: 21,000 St
Zuordnung: 457000000 061

**02.01.0210 Patchkabel LWL L 5 m LCD**
StL-Nr. STLB-Bau 04/2025
Patchkabel, LWL, Einmodenfaser OS 2, DIN EN 50173-1
(VDE 0800-173-1), 2 E 9/125,

Länge Kabel '5' m,
mit Steckgesicht LCD-Stecker.
Menge: 10,000 St
Zuordnung: 457000000 061

**02.01.0220 Patchkabel LWL L 2 m LCD**
StL-Nr. STLB-Bau 04/2025
Patchkabel, LWL, Einmodenfaser OS 2, DIN EN 50173-1
(VDE 0800-173-1), 2 E 9/125,

Länge Kabel '2' m,
mit Steckgesicht LCD-Stecker.
Menge: 290,000 St
Zuordnung: 457000000 061

**02.01.0230 Patchkabel LWL L 1 m LCD**
StL-Nr. STLB-Bau 04/2025
Patchkabel, LWL, Einmodenfaser OS 2, DIN EN 50173-1
(VDE 0800-173-1), 2 E 9/125,

Länge Kabel '1' m,
mit Steckgesicht LCD-Stecker.
Menge: 500,000 St
Zuordnung: 457000000 061

**02.01.0240 Patchkabel LWL L 0,5 m LCD**
StL-Nr. STLB-Bau 04/2025
Patchkabel, LWL, Einmodenfaser OS 2, DIN EN 50173-1
(VDE 0800-173-1), 2 E 9/125,

Länge Kabel '0,5' m,
mit Steckgesicht LCD-Stecker.
Menge: 700,000 St
Zuordnung: 457000000 061

**02.01.0250 Patchkabel LWL L 0,25 m LCD**
StL-Nr. STLB-Bau 04/2025
Patchkabel, LWL, Einmodenfaser OS 2, DIN EN 50173-1
(VDE 0800-173-1), 2 E 9/125,

Länge Kabel '0,25' m,
mit Steckgesicht LCD-Stecker.
Menge: 500,000 St
Zuordnung: 457000000 061

**02.01.0260 Farbmarkierung für LWL-Patchkabel**
Dauerhafte Farbmarkierung für LWL-Patchkabel gemäß
Farbcode der HHU.
Z.B.durch Kabelmarker Clips
Derzeit sind für die verschiedenen GMA diese Farben
vorgegeben: rot, blau grün, schwarz

Die Markirung hat beidseitig zu erfolgen.

Abrechnung je Patchkabel
Menge: 2000,000 St
Zuordnung: 457000000 061

*Hinweis*
LWL-Installatoinskabel

Achtung: Beschriftungsvorgaben gemäß Vorbemerkungen
Punkt 5.2 Kabel und Leitungen beachten

**02.01.0270 LWL-Universalkabel Einmodenfaser U-DQ(ZN)BH 4x12E9/125**
StL-Nr. STLB-Bau 04/2025
LWL-Universalkabel (Außen-/Innenkabel) als
Einmodenfaser, OS 2, DIN EN 50173-1 (VDE 0800-173-1),
metallfrei, bewehrt, U-DQ(ZN)BH, 4 x 12 E 9/125,
Wellenlänge 1310 nm, längswasserdicht.
Menge: 7800,000 m
Zuordnung: 457000000 061

**02.01.0280 LWL-Universalkabel Einmodenfaser U-DQ(ZN)BH 2x12E9/125**
StL-Nr. STLB-Bau 04/2025
LWL-Universalkabel (Außen-/Innenkabel) als
Einmodenfaser, OS 2, DIN EN 50173-1 (VDE 0800-173-1),
metallfrei, bewehrt, U-DQ(ZN)BH, 2 x 12 E 9/125,
Wellenlänge 1310 nm, längswasserdicht.
Menge: 2750,000 m
Zuordnung: 457000000 061

**02.01.0290 LWL-Universalkabel Einmodenfaser U-DQ(ZN)BH 1x12E9/125**
StL-Nr. STLB-Bau 04/2025
LWL-Universalkabel (Außen-/Innenkabel) als
Einmodenfaser, OS 2, DIN EN 50173-1 (VDE 0800-173-1),
metallfrei, bewehrt, U-DQ(ZN)BH, 1 x 12 E 9/125,
Wellenlänge 1310 nm, längswasserdicht.
Menge: 85,000 m
- 35,000, Zuordnung: 457000000 061
- 50,000, Zuordnung: 457000000 061

**02.01.0300 Aufpreis für LWL-Kabel in belegtes Leerrohr einziehen**
Aufpreis für LWL-Kabel in belegtes Leerrohr einziehen.

Aufpreis gilt nicht für den Einzug in nicht belegte
Leerrohre
Menge: 1300,000 m
Zuordnung: 457000000 061

**02.01.0310 Lichtbogenspleiß**
Lichtbogenspleiß (Spleißverteiler, 19"-Schrank oder
Datendose) mit Spleißschutz herstellen einschließlich:
anteiliges abmanteln des LWL-Kabels Überlänge ca. 1,8 m
je LWL-Faserende, davon 1,2 m in der Spleißkassette und
im Spleißverteiler, ablegen, befestigen des LWL-Kabel
im Spleißverteiler, Dämpfung kleiner gleich 0,2 dB,
kompl. mit erforderlichem Zubehör.
Menge: 5832,000 St
Zuordnung: 457000000 061

**02.01.0320 Messung LWL OS2**
StL-Nr. STLB-Bau 04/2025
Messung LWL-Faser, DIN VDE 0800-173-100 (VDE 0800-173-
100), Einmodenfaser OS 2, Nachweis der Laufzeit DIN EN
50173-1 (VDE 0800-173-1) bezogen auf die Netzanwendung
und OTDR-Messung, beidseitig, Wellenlänge 1310 nm, mit
Vor- und Nachlauffaser, Darstellung der Messung als
Tabelle und als Grafik, Dokumentation vorab digital zur
Prüfung und nach Freigabe auf Datenträger, im PDF-
Format und mit Originaldateien, als Standard-Report, in
einfacher Ausfertigung.
Menge: 1956,000 St
Zuordnung: 457000000 061

*Hinweis*
Datenkabel und Zubehör

Achtung: Beschriftungsvorgaben gemäß Vorbemerkungen
Punkt 5.2 Kabel und Leitungen beachten

**02.01.0330 Datenkabel Horizontal-/Steigbereich Kat.7A geschirmt 2x(4x2xAWG22) hal**
StL-Nr. STLB-Bau 04/2024
Datenkabel für den Horizontal- und Steigbereich DIN EN
50288-9-1 (VDE 0819-9-1), Kategorie 7 Index A
tiefgestellt DIN EN 50173-1 (VDE 0800-173-1),
geschirmt, Trennklasse d DIN EN 50174-2 (VDE 0800-174-
2), für PoE, Typ 3, Leitungswiderstand 0,075 Ohm/m und
Kabeldurchmesser 0,007 m DIN EN 50174-2 (VDE 0800-174-
2), Link-Klasse F, DIN EN 50173-1 (VDE 0800-173-1), 2 x
(4 x 2 x AWG 22), halogenfrei, flammwidrig.
Menge: 20,000 m
Zuordnung: 457000000 061

**02.01.0340 Datenkabel Horizontal-/Steigbereich Kat.7A geschirmt 4x2xAWG22 halogen**
StL-Nr. STLB-Bau 04/2024
Datenkabel für den Horizontal- und Steigbereich DIN EN
50288-9-1 (VDE 0819-9-1), Kategorie 7 Index A
tiefgestellt DIN EN 50173-1 (VDE 0800-173-1),
geschirmt, Trennklasse d DIN EN 50174-2 (VDE 0800-174-
2), für PoE, Typ 3, Leitungswiderstand 0,075 Ohm/m und
Kabeldurchmesser 0,007 m DIN EN 50174-2 (VDE 0800-174-
2), Link-Klasse F, DIN EN 50173-1 (VDE 0800-173-1), 4 x
2 x AWG 22, halogenfrei, flammwidrig.
Menge: 480,000 m
Zuordnung: 457000000 061

**02.01.0350 Datenanschlussdose symm. Kat.6A 2Ausbrüche 2Ports IP2X REG**
StL-Nr. STLB-Bau 04/2025
Datenanschlussdose, symmetrisch, Kategorie 6 Index A
tiefgestellt DIN EN 50173-1 (VDE 0800-173-1), Link-
Klasse E Index A tiefgestellt, DIN EN 50173-1 (VDE
0800-173-1), modular, Anzahl Ausbrüche 2 St, 2 Ports,
RJ45-Buchse DIN EN 60603-7-51, Schutzart IP 2X DIN EN
60529 (VDE 0470-1), in Schneidklemmtechnik, als
Reiheneinbaugerät (REG), mit Beschriftungsfeld.
Menge: 2,000 St
Zuordnung: 457000000 061

**02.01.0360 Datenanschlussdose symm. Kat.6A 1Ausbruch 1Port IP2X REG**
StL-Nr. STLB-Bau 04/2025
Datenanschlussdose, symmetrisch, Kategorie 6 Index A
tiefgestellt DIN EN 50173-1 (VDE 0800-173-1), Link-
Klasse E Index A tiefgestellt, DIN EN 50173-1 (VDE
0800-173-1), modular, Anzahl Ausbrüche 1 St, 1 Port,
RJ45-Buchse DIN EN 60603-7-51, Schutzart IP 2X DIN EN
60529 (VDE 0470-1), in Schneidklemmtechnik, als
Reiheneinbaugerät (REG), mit Beschriftungsfeld.
Menge: 20,000 St
Zuordnung: 457000000 061

**02.01.0370 Stecker dienstneutral Kat.6A**
StL-Nr. STLB-Bau 04/2025
Stecker, dienstneutral, RJ45 DIN EN 60603-7-51 (VDE
0687-603-7-51), Kategorie 6 Index A tiefgestellt DIN EN
50173-1 (VDE 0800-173-1), zum Anschluss von massivem
Datenkabel.
Menge: 40,000 St
Zuordnung: 457000000 061

**02.01.0380 Leitungskennzeichnung gemäß TAB HHU**
Leitungskennzeichnung gemäß TAB HHU.

Jedes Kabel, dass einen Gebäudebereich über eine
Haupttrasse, den Energiekanal oder über den
Außenbereich verlässt, erhält eine eindeutige 6-
stellige Nummer (1x Buchstabe gefolgt von 5 Zahlen).
Die Kabelnummer muss im Abstand von 10 m und bei
Richtungsänderungen am Kabel in dauerhafter Ausführung
angebracht werden. Hierfür sind Kennzeichnungsschlder
bzw. Kennzeichnungsbinder zu verwenden und maschinell
zu beschriften.

Abrechnung je Kennzeichnungsschild
Menge: 1500,000 St
Zuordnung: 457000000 061

*Hinweis*
Messungen Cu

Alle Kabelstrecken sind einzumessen.

Datenkabel müssen mindestens Kategorie 7A mit einer
Betriebsfrequenz von mindestens 1000 MHz erfüllen. Die
Leiter müssen einen Durchmesser von mindestens AWG22
(0,644 mm) aufweisen. Anschlussdosen und Patchfelder
müssen mindestens der Kategorie 6A mit RJ45
Steckverbindern gemäß ISO/IEC 11801 entsprechen. Alle
Kupfer-Übertragungsstrecken müssen der Klasse EA
entsprechen.

Alle Messergebnisse sind zu dokumentieren. Der
Messaufbau ist in einer Skizze darzustellen. Darüber
hinaus muss sie die Angaben über die verwendeten
Geräte, Stecker, Adapter, Anschlussbuchsen und den
Softwarestand des Messgerätes etc. enthalten. Alle
Messungen müssen auch auf CD-ROM als PDF-Datei
übergeben werden. Diese Dokumentation wird Bestandteil
der Revisionsunterlagen.

**02.01.0390 Messung Cu PL Link Ea**
StL-Nr. STLB-Bau 04/2020
Messung Kupferkabel PL (Permanent Link) -
Installationsstrecke, DIN EN 50173, Link Klasse E Index
A tiefgestellt, Darstellung der Messung als Tabelle und
als Grafik, Dokumentation vorab digital zur Prüfung und
nach Freigabe auf Datenträger, im PDF-Format und mit
Originaldateien, als Standard-Report, in einfacher
Ausfertigung.
Menge: 60,000 St
Zuordnung: 457000000 061

*Hinweis*
Patchkabel Kat. 6

**02.01.0400 Konf. Datenkabel Stecker Stecker Kat.6A L 2 m PoE**
StL-Nr. STLB-Bau 04/2025
Konfektioniertes Datenkabel/Twisted Pair,
Stecker/Stecker, DIN EN 50173-1 (VDE 0800-173-1),
Kategorie 6 Index A tiefgestellt geprüft DIN EN 61935-2
(VDE 0819-935-2),

Länge Kabel '2' m,
Kabelenden bestückt mit Steckerverbindung RJ45 DIN EN
60603-7-51, geeignet für PoE, Typ 3, Leitungswiderstand
0,075 Ohm/m und Kabeldurchmesser 0,007 m DIN EN 50174-2
(VDE 0800-174-2).
Menge: 16,000 St
Zuordnung: 457000000 061

**02.01.0410 Konf. Datenkabel Stecker Stecker Kat.6A L 1,5 m PoE**
StL-Nr. STLB-Bau 04/2025
Konfektioniertes Datenkabel/Twisted Pair,
Stecker/Stecker, DIN EN 50173-1 (VDE 0800-173-1),
Kategorie 6 Index A tiefgestellt geprüft DIN EN 61935-2
(VDE 0819-935-2),

Länge Kabel '1,5' m,
Kabelenden bestückt mit Steckerverbindung RJ45 DIN EN
60603-7-51, geeignet für PoE, Typ 3, Leitungswiderstand
0,075 Ohm/m und Kabeldurchmesser 0,007 m DIN EN 50174-2
(VDE 0800-174-2).
Menge: 16,000 St
Zuordnung: 457000000 061

**02.01.0420 Konf. Datenkabel Stecker Stecker Kat.6A L 1 m PoE**
StL-Nr. STLB-Bau 04/2025
Konfektioniertes Datenkabel/Twisted Pair,
Stecker/Stecker, DIN EN 50173-1 (VDE 0800-173-1),
Kategorie 6 Index A tiefgestellt geprüft DIN EN 61935-2
(VDE 0819-935-2),

Länge Kabel '1' m,
Kabelenden bestückt mit Steckerverbindung RJ45 DIN EN
60603-7-51, geeignet für PoE, Typ 3, Leitungswiderstand
0,075 Ohm/m und Kabeldurchmesser 0,007 m DIN EN 50174-2
(VDE 0800-174-2).
Menge: 32,000 St
Zuordnung: 457000000 061

**02.01.0430 Konf. Datenkabel Stecker Stecker Kat.6A L 0,5 m PoE**
StL-Nr. STLB-Bau 04/2025
Konfektioniertes Datenkabel/Twisted Pair,
Stecker/Stecker, DIN EN 50173-1 (VDE 0800-173-1),
Kategorie 6 Index A tiefgestellt geprüft DIN EN 61935-2
(VDE 0819-935-2),

Länge Kabel '0,5' m,
Kabelenden bestückt mit Steckerverbindung RJ45 DIN EN
60603-7-51, geeignet für PoE, Typ 3, Leitungswiderstand
0,075 Ohm/m und Kabeldurchmesser 0,007 m DIN EN 50174-2
(VDE 0800-174-2).
Menge: 25,000 St
Zuordnung: 457000000 061

**02.01.0440 Konf. Datenkabel Stecker Stecker Kat.6A L 0,25 m PoE**
StL-Nr. STLB-Bau 04/2025
Konfektioniertes Datenkabel/Twisted Pair,
Stecker/Stecker, DIN EN 50173-1 (VDE 0800-173-1),
Kategorie 6 Index A tiefgestellt geprüft DIN EN 61935-2
(VDE 0819-935-2),

Länge Kabel '0,25' m,
Kabelenden bestückt mit Steckerverbindung RJ45 DIN EN
60603-7-51, geeignet für PoE, Typ 3, Leitungswiderstand
0,075 Ohm/m und Kabeldurchmesser 0,007 m DIN EN 50174-2
(VDE 0800-174-2).
Menge: 16,000 St
Zuordnung: 457000000 061

*Hinweis*
Fernmeldekabel und -leitungen

Achtung: Beschriftungsvorgaben gemäß Vorbemerkungen
Punkt 5.2 Kabel und Leitungen beachten

**02.01.0450 Installationskabel symmetrisch J-Y(St)Y 6x2x0,8 Lg**
Installationskabel, symmetrisch, DIN VDE 0815 (VDE
0815), J-Y(St)Y, 6 x 2 x 0,8 Lg.
Menge: 40,000 m
Zuordnung: 457000000 061

**02.01.0460 Installationskabel symmetrisch J-Y(St)Y 4x2x0,8 Lg**
Installationskabel, symmetrisch, DIN VDE 0815 (VDE
0815), J-Y(St)Y, 4 x 2 x 0,8 Lg.
Menge: 10,000 m
Zuordnung: 457000000 061

**02.01.0470 Installationskabel symmetrisch J-Y(St)Y 2x2x0,8 Lg**
Installationskabel, symmetrisch, DIN VDE 0815 (VDE
0815), J-Y(St)Y, 2 x 2 x 0,8 Lg.
Menge: 60,000 m
Zuordnung: 457000000 061
